# Mampara de aluminio

- Propiedad del archivo: CYPE Ingenieros S.A.
- Formato: FIEBDC-3/2016
- Programa: Generador de precios de la construcción. CYPE Ingenieros, S.A.
- Fecha: 17/04/2024
- Ámbito geográfico: Guatemala
- Divisa: GTQ
- Costes indirectos: 3 %
- Gastos generales: 13 %
- Beneficio industrial: 6 %
- IVA: 12 %

## F Fachadas y particiones

### FO Mamparas y muros móviles

#### FOL De aluminio

**FOL010** Ud Mampara de aluminio.
Mampara ciega de 4x2,9 m de panel machihembrado compuesto por dos chapas de aluminio prelacado y aislamiento intermedio de lana mineral, puerta interior de aluminio prelacado de 2,10x0,90 m, perfiles de aluminio prelacado y remate superior acristalado. Incluso herrajes, remates, sellado de juntas, soportes, encuentros con otros tipos de paramentos, colocación de canalizaciones para instalaciones y cajeados para materiales eléctricos. Totalmente terminada.
Incluye: Replanteo y marcado de los puntos de fijación. Aplomado, nivelación y fijación de los perfiles que forman el entramado. Colocación y fijación del empanelado. Colocación de la canalización para instalaciones. Tratamiento de juntas. Remate del perímetro del elemento, por las dos caras.
Criterio de medición de proyecto: Número de unidades previstas, según documentación gráfica de Proyecto.
Criterio de medición de obra: Se medirá el número de unidades realmente ejecutadas según especificaciones de Proyecto.

| Código | Ud | Descripción | Rendimiento | Precio | Importe |
|---|---|---|---|---|---|
| mt26mal010a | m² | Panel ciego machihembrado para mamparas, formado por dos chapas de aluminio prelacado con aislamiento intermedio de lana mineral de conductividad térmica 0,039 W/(mK). (material) | 7 | 603.11 | 4221.770 |
| mt26mal020a | m | Perfil en "U" de aluminio prelacado para mamparas. (material) | 5.9 | 69.08 | 407.572 |
| mt26mal030a | m | Zócalo de aluminio prelacado para mamparas. (material) | 3 | 88.41 | 265.230 |
| mt21vpi010d | m² | Luna incolora, de 8 mm de espesor. (material) | 3 | 294 | 882.000 |
| mt26mac040 | m | Perfil de aluminio lacado para recibido del vidrio en mamparas. (material) | 8.5 | 51.86 | 440.810 |
| mt26mal050a | Ud | Puerta sencilla de una hoja de aluminio prelacado para colocar en mamparas, incluso herrajes. (material) | 1 | 3508.16 | 3508.160 |
| mo011 | h | Montador. (mano de obra) | 7.749 | 60.7 | 470.364 |
| mo080 | h | Ayudante de montador. (mano de obra) | 7.749 | 44.16 | 342.196 |
| % | % | Herramienta menor | 2 % | 10538.102 | 210.762 |
|  |  | Costes directos |  |  | 10748.864 |

Residuos:
- colocación: mt21vpi010d Luna incolora, de 8 mm de espesor; factor de residuo 0.011
- colocación: mt26mac040 Perfil de aluminio lacado para recibido del vidrio en mamparas; factor de residuo 0.048

## Recursos

**mt26mal010a** m² Panel ciego machihembrado para mamparas
Datos técnicos: Coste energético 6.984 MJ; Emisión de CO2 0.343 kg
Residuos:
- embalaje: re170203 Plástico. (componente de residuo); rendimiento 0.065 kg; Código LER 17 02 03; Masa del elemento 1 kg; Volumen 0.001667 m3
- embalaje: re170604 Materiales de aislamiento distintos de los especificados en los códigos 17 06 01 y 17 06 03. (componente de residuo); rendimiento 0.013 kg; Código LER 17 06 04; Masa del elemento 1 kg; Volumen 0.001667 m3

**mt21vpi010d** m² Luna incolora, de 8 mm de espesor
Datos técnicos: Coste energético 299.887 MJ; Emisión de CO2 22.430 kg; Código LER 17 02 02; Masa del elemento 20 kg; Volumen 0.02 m3
Residuos:
- embalaje: re170604 Materiales de aislamiento distintos de los especificados en los códigos 17 06 01 y 17 06 03; rendimiento 0.013 kg

**mt26mac040** m Perfil de aluminio lacado para recibido del vidrio en mamparas
Datos técnicos: Coste energético 25.692 MJ; Emisión de CO2 1.827 kg; Código LER 17 04 02; Masa del elemento 0.23 kg; Volumen 0.000153 m3
Residuos:
- embalaje: re170203 Plástico; rendimiento 0.005 kg

**mt26mal050a** Ud Puerta sencilla de una hoja de aluminio prelacado para colocar en mamparas, incluso herrajes
Datos técnicos: Coste energético 12.633 MJ; Emisión de CO2 0.620 kg
Residuos:
- embalaje: re170203 Plástico; rendimiento 0.117 kg
- embalaje: re170604 Materiales de aislamiento distintos de los especificados en los códigos 17 06 01 y 17 06 03; rendimiento 0.025 kg
