# Fachada pesada de paneles arquitectónicos monocapa de concreto reforzado, con cemento fotocatalítico

- Propiedad del archivo: CYPE Ingenieros S.A.
- Formato: FIEBDC-3/2016
- Programa: Generador de precios de la construcción. CYPE Ingenieros, S.A.
- Fecha: 21/06/2025
- Ámbito geográfico: Guatemala
- Divisa: GTQ
- Costes indirectos: 3 %
- Gastos generales: 13 %
- Beneficio industrial: 6 %
- IVA: 12 %

## F Fachadas y particiones

### FP Fachadas pesadas

#### FPH Paneles arquitectónicos de concreto

**FPH011** m² Fachada pesada de paneles arquitectónicos monocapa de concreto reforzado, con cemento fotocatalítico.
Cerramiento de fachada formado por paneles arquitectónicos monocapa de concreto reforzado, de 10 cm de espesor, 3,3 m de ancho máxima, 20 m² de superficie máxima, resistencia a compresión > 25.000 kN/m² y resistencia a flexotracción > 4.000 kN/m², compuestos por cemento fotocatalítico, descontaminante y autolimpiable, agregados de granulometría seleccionada, electromalla y varillas de refuerzo de acero, con inclusión o delimitación de huecos. Incluso colocación en obra de los paneles con ayuda de grúa autopropulsada, apuntalamientos, piezas especiales, elementos metálicos para conexión entre paneles y entre paneles y elementos estructurales, limpieza e imprimación de las juntas, y sellado de juntas en el lado exterior con silicona neutra sobre cordón de espuma de polietileno expandido de celdas cerradas. Totalmente montado.
Incluye: Replanteo de paneles y elementos de anclaje. Posicionado de los paneles en su lugar de colocación. Aplomo y apuntalamiento de los paneles. Ejecución de anclajes. Repaso de paneles. Sellado de juntas.
Criterio de medición de proyecto: Superficie medida según documentación gráfica de Proyecto, sin duplicar esquinas ni encuentros, deduciendo los huecos de superficie mayor de 3 m².
Criterio de medición de obra: Se medirá la superficie realmente ejecutada según especificaciones de Proyecto, sin duplicar esquinas ni encuentros, deduciendo los huecos de superficie mayor de 3 m².

| Código | Ud | Descripción | Rendimiento | Precio | Importe |
|---|---|---|---|---|---|
| mt12phi010a | m² | Panel arquitectónico monocapa de concreto reforzado, de 10 cm de espesor, 3,3 m de ancho máxima, 20 m² de superficie máxima, resistencia a compresión > 25.000 kN/m² y resistencia a flexotracción > 4.000 kN/m², compuesto por cemento fotocatalítico, descontaminante y autolimpiable, agregados de granulometría seleccionada, electromalla y varillas de refuerzo de acero. (material) | 1 | 1056.7 | 1056.700 |
| mt12phg100 | Ud | Repercusión, por m² de fachada de panel arquitectónico de concreto reforzado, de piezas especiales y elementos metálicos para conexión entre paneles y entre paneles y elementos estructurales, limpieza e imprimación de la junta, y sellado de juntas en el lado exterior con silicona neutra sobre cordón de espuma de polietileno expandido de celdas cerradas. (material) | 1 | 29.08 | 29.080 |
| mq07gte010c | h | Grúa autopropulsada de brazo telescópico con una capacidad de elevación de 30 t y 27 m de altura máxima de trabajo. (maquinaria) | 0.093 | 547.66 | 50.932 |
| mo050 | h | Montador de paneles prefabricados de concreto. (mano de obra) | 0.31 | 66.67 | 20.668 |
| mo097 | h | Ayudante de montador de paneles prefabricados de concreto. (mano de obra) | 0.31 | 48.49 | 15.032 |
| % | % | Herramienta menor | 2 % | 1172.412 | 23.448 |
|  |  | Costes directos |  |  | 1195.860 |

Residuos:
- colocación: mt12phi010a; factor de residuo 0.0084

## Recursos

**mt12phi010a** m² Panel arquitectónico monocapa de concreto reforzado
Datos técnicos: Coste energético 571.705 MJ; Emisión de CO2 41.179 kg; Código LER 17 01 01; Masa del elemento 250 kg; Volumen 0.166667 m3
Residuos:
- embalaje: re170201 Madera. (componente de residuo); rendimiento 0.841 kg; Código LER 17 02 01; Masa del elemento 1 kg; Volumen 0.000909 m3
- embalaje: re170203 Plástico. (componente de residuo); rendimiento 0.3 kg; Código LER 17 02 03; Masa del elemento 1 kg; Volumen 0.001667 m3
