# Anclaje mecánico de expansión, hembra, en losa de placas alveolares de concreto

- Propiedad del archivo: CYPE Ingenieros S.A.
- Formato: FIEBDC-3/2016
- Programa: Generador de precios de la construcción. CYPE Ingenieros, S.A.
- Fecha: 17/04/2024
- Ámbito geográfico: Guatemala
- Divisa: GTQ
- Costes indirectos: 3 %
- Gastos generales: 13 %
- Beneficio industrial: 6 %
- IVA: 12 %

## H Remates y ayudas

### HA Anclajes

#### HAH Sobre concreto

**HAH016** Ud Anclaje mecánico de expansión, hembra, en losa de placas alveolares de concreto.
Anclaje mecánico de expansión, hembra, de acero galvanizado, M6x38, insertado en perforación de 10 mm de diámetro y 45 mm de profundidad, realizada mediante taladro con martillo percutor y broca, en losa de placas alveolares de concreto.
Criterio de valoración económica: El precio no incluye el elemento de fijación.
Incluye: Replanteo de la posición del anclaje. Ejecución de la perforación. Limpieza del polvo resultante. Introducción del anclaje. Golpeo en la base del cono interior con el útil de colocación. Limpieza de los restos sobrantes.
Criterio de medición de proyecto: Número de unidades previstas, según documentación gráfica de Proyecto.
Criterio de medición de obra: Se medirá el número de unidades realmente ejecutadas según especificaciones de Proyecto.

| Código | Ud | Descripción | Rendimiento | Precio | Importe |
|---|---|---|---|---|---|
| mt26ind160aa | Ud | Anclaje mecánico de expansión, hembra, de acero galvanizado, M6x38, de 10 mm de diámetro y 38 mm de longitud, compuesto por casquillo de expansión con cono interior, para fijación sobre losas de placas alveolares de concreto. (material) | 1 | 8.05 | 8.050 |
| mo020 | h | Mampostero. (mano de obra) | 0.069 | 59.07 | 4.076 |
| mo112 | h | Peón mampostero capacitado. (mano de obra) | 0.069 | 43.24 | 2.984 |
| % | % | Herramienta menor | 2 % | 15.110 | 0.302 |
|  |  | Costes directos |  |  | 15.412 |

Residuos:
- colocación: mt26ind160aa; factor de residuo 0.0187826

## Recursos

**mt26ind160aa** Ud Anclaje mecánico de expansión
Datos técnicos: Coste energético 2.999 MJ; Emisión de CO2 0.179 kg; Código LER 17 04 05; Masa del elemento 0.023 kg; Volumen 0.000011 m3
Residuos:
- embalaje: re170203 Plástico. (componente de residuo); rendimiento 0.025 kg; Código LER 17 02 03; Masa del elemento 1 kg; Volumen 0.001667 m3
