# Recibido de bastidor para cajón de persiana

- Propiedad del archivo: CYPE Ingenieros S.A.
- Formato: FIEBDC-3/2016
- Programa: Generador de precios de la construcción. CYPE Ingenieros, S.A.
- Fecha: 08/11/2025
- Ámbito geográfico: Guatemala
- Divisa: GTQ
- Costes indirectos: 3 %
- Gastos generales: 13 %
- Beneficio industrial: 6 %
- IVA: 12 %

## H Remates y ayudas

### HE Recibidos

#### HEP Persianas y cierres

**HEP010** Ud Recibido de bastidor para cajón de persiana.
Recibido de bastidor para cajón de persiana, con pasta de yeso de mampostero.
Incluye: Replanteo. Nivelación y aplomado. Apuntalamiento. Fijación del elemento.
Criterio de medición de proyecto: Número de unidades previstas, según documentación gráfica de Proyecto.
Criterio de medición de obra: Se medirá el número de unidades realmente ejecutadas según especificaciones de Proyecto.

| Código | Ud | Descripción | Rendimiento | Precio | Importe |
|---|---|---|---|---|---|
| mt09pye010b | m³ | Pasta de yeso de mampostero. (material) | 0.015 | 1146.22 | 17.193 |
| mo020 | h | Mampostero. (mano de obra) | 0.828 | 64.87 | 53.712 |
| mo113 | h | Peón mampostero. (mano de obra) | 0.828 | 46.72 | 38.684 |
| % | % | Herramienta menor | 2 % | 109.589 | 2.192 |
|  |  | Costes directos |  |  | 111.781 |

Residuos:
- colocación: mt09pye010b Pasta de yeso de mampostero; factor de residuo 0.015

## Recursos

**mt09pye010b** m³ Pasta de yeso de mampostero
Datos técnicos: Coste energético 3830.249 MJ; Emisión de CO2 183.669 kg; Código LER 17 08 02; Masa del elemento 1150 kg; Volumen 1.15 m3
Residuos:
- embalaje: re150101 Envases de papel y cartón. (componente de residuo); rendimiento 9 kg; Código LER 15 01 01; Masa del elemento 1 kg; Volumen 0.001333 m3
- embalaje: re170201 Madera. (componente de residuo); rendimiento 0.421 kg; Código LER 17 02 01; Masa del elemento 1 kg; Volumen 0.000909 m3
- embalaje: re170203 Plástico. (componente de residuo); rendimiento 0.9 kg; Código LER 17 02 03; Masa del elemento 1 kg; Volumen 0.001667 m3
