# Recibido de componentes para persiana enrollable

- Propiedad del archivo: CYPE Ingenieros S.A.
- Formato: FIEBDC-3/2016
- Programa: Generador de precios de la construcción. CYPE Ingenieros, S.A.
- Fecha: 17/04/2024
- Ámbito geográfico: Guatemala
- Divisa: GTQ
- Costes indirectos: 3 %
- Gastos generales: 13 %
- Beneficio industrial: 6 %
- IVA: 12 %

## H Remates y ayudas

### HE Recibidos

#### HEP Persianas y cierres

**HEP020** Ud Recibido de componentes para persiana enrollable.
Recibido de eje de PVC para persiana enrollable, con pasta de yeso B1.
Incluye: Replanteo. Nivelación y aplomado. Fijación del elemento.
Criterio de medición de proyecto: Número de unidades previstas, según documentación gráfica de Proyecto.
Criterio de medición de obra: Se medirá el número de unidades realmente ejecutadas según especificaciones de Proyecto.

| Código | Ud | Descripción | Rendimiento | Precio | Importe |
|---|---|---|---|---|---|
| mt09pye010b | m³ | Pasta de yeso de mampostero B1. (material) | 0.012 | 1139.45 | 13.673 |
| mo020 | h | Mampostero. (mano de obra) | 0.51 | 59.07 | 30.126 |
| mo113 | h | Peón mampostero. (mano de obra) | 0.51 | 42.54 | 21.695 |
| % | % | Herramienta menor | 2 % | 65.494 | 1.310 |
|  |  | Costes directos |  |  | 66.804 |

Residuos:
- colocación: mt09pye010b Pasta de yeso de mampostero B1; factor de residuo 0.015

## Recursos

**mt09pye010b** m³ Pasta de yeso de mampostero B1
Datos técnicos: Coste energético 3829.241 MJ; Emisión de CO2 183.696 kg; Código LER 17 08 02; Masa del elemento 1150 kg; Volumen 1.15 m3
Residuos:
- embalaje: re150101 Envases de papel y cartón. (componente de residuo); rendimiento 9 kg; Código LER 15 01 01; Masa del elemento 1 kg; Volumen 0.001333 m3
- embalaje: re170201 Madera. (componente de residuo); rendimiento 0.421 kg; Código LER 17 02 01; Masa del elemento 1 kg; Volumen 0.000909 m3
- embalaje: re170203 Plástico. (componente de residuo); rendimiento 0.9 kg; Código LER 17 02 03; Masa del elemento 1 kg; Volumen 0.001667 m3
