# Colocación y fijación de premarco de madera a entramado autoportante de tabique de placas

- Propiedad del archivo: CYPE Ingenieros S.A.
- Formato: FIEBDC-3/2016
- Programa: Generador de precios de la construcción. CYPE Ingenieros, S.A.
- Fecha: 17/04/2024
- Ámbito geográfico: Guatemala
- Divisa: GTQ
- Costes indirectos: 3 %
- Gastos generales: 13 %
- Beneficio industrial: 6 %
- IVA: 12 %

## H Remates y ayudas

### HY Ayudas de albañilería

#### HYO Para oficios

**HYO040** Ud Colocación y fijación de premarco de madera a entramado autoportante de tabique de placas.
Colocación y fijación de premarco de madera a entramado autoportante de tabique de placas, con tornillería, durante la ejecución del tabique y antes de colocar el piso, para fijar posteriormente, sobre él, el marco de la carpintería de hasta 2 m² de superficie.
Incluye: Replanteo. Nivelación y aplomado. Fijación definitiva del premarco.
Criterio de medición de proyecto: Número de unidades previstas, según documentación gráfica de Proyecto.
Criterio de medición de obra: Se medirá el número de unidades realmente ejecutadas según especificaciones de Proyecto.

| Código | Ud | Descripción | Rendimiento | Precio | Importe |
|---|---|---|---|---|---|
| mo020 | h | Mampostero. (mano de obra) | 0.319 | 59.07 | 18.843 |
| mo113 | h | Peón mampostero. (mano de obra) | 0.319 | 42.54 | 13.570 |
| % | % | Herramienta menor | 2 % | 32.413 | 0.648 |
|  |  | Costes directos |  |  | 33.061 |
