# Atenuador

- Propiedad del archivo: CYPE Ingenieros S.A.
- Formato: FIEBDC-3/2016
- Programa: Generador de precios de la construcción. CYPE Ingenieros, S.A.
- Fecha: 17/04/2024
- Ámbito geográfico: Guatemala
- Divisa: GTQ
- Costes indirectos: 3 %
- Gastos generales: 13 %
- Beneficio industrial: 6 %
- IVA: 12 %

## I Instalaciones

### IA Audiovisuales

#### IAA Red de cables coaxiales

**IAA118** Ud Atenuador.
Atenuador regulable entre 0 y 20 dB, de zamak, para banda de frecuencias de 47 a 862 MHz, con conector de entrada macho y conector de salida hembra, tipo "IEC", de 9,5 mm de diámetro, con paso de corriente continua.
Incluye: Colocación. Conexionado y comprobación de su correcto funcionamiento.
Criterio de medición de proyecto: Número de unidades previstas, según documentación gráfica de Proyecto.
Criterio de medición de obra: Se medirá el número de unidades realmente ejecutadas según especificaciones de Proyecto.

| Código | Ud | Descripción | Rendimiento | Precio | Importe |
|---|---|---|---|---|---|
| mt40irt032a | Ud | Atenuador regulable entre 0 y 20 dB, de zamak, para banda de frecuencias de 47 a 862 MHz, con conector de entrada macho y conector de salida hembra, tipo "IEC", de 9,5 mm de diámetro, con paso de corriente continua. (material) | 1 | 207.19 | 207.190 |
| mo001 | h | Instalador de telecomunicaciones. (mano de obra) | 0.058 | 60.7 | 3.521 |
| mo056 | h | Ayudante instalador de telecomunicaciones. (mano de obra) | 0.058 | 44.07 | 2.556 |
| % | % | Herramienta menor | 2 % | 213.267 | 4.265 |
|  |  | Costes directos |  |  | 217.532 |

## Recursos

**mt40irt032a** Ud Atenuador regulable entre 0 y 20 dB
Datos técnicos: Coste energético 1.870 MJ; Emisión de CO2 0.184 kg
Residuos:
- embalaje: re150101 Envases de papel y cartón. (componente de residuo); rendimiento 0.072 kg; Código LER 15 01 01; Masa del elemento 1 kg; Volumen 0.001333 m3
