# Roseta de fibra óptica

- Propiedad del archivo: CYPE Ingenieros S.A.
- Formato: FIEBDC-3/2016
- Programa: Generador de precios de la construcción. CYPE Ingenieros, S.A.
- Fecha: 17/04/2024
- Ámbito geográfico: Guatemala
- Divisa: GTQ
- Costes indirectos: 3 %
- Gastos generales: 13 %
- Beneficio industrial: 6 %
- IVA: 12 %

## I Instalaciones

### IA Audiovisuales

#### IAO Red de cables de fibra óptica

**IAO035** Ud Roseta de fibra óptica.
Roseta de fibra óptica formada por conector tipo SC doble y caja de superficie.
Incluye: Colocación. Conexionado y comprobación de su correcto funcionamiento.
Criterio de medición de proyecto: Número de unidades previstas, según documentación gráfica de Proyecto.
Criterio de medición de obra: Se medirá el número de unidades realmente ejecutadas según especificaciones de Proyecto.

| Código | Ud | Descripción | Rendimiento | Precio | Importe |
|---|---|---|---|---|---|
| mt40fod035a | Ud | Roseta de fibra óptica formada por conector tipo SC doble y caja de superficie. (material) | 1 | 279.18 | 279.180 |
| mo001 | h | Instalador de telecomunicaciones. (mano de obra) | 0.292 | 60.7 | 17.724 |
| % | % | Herramienta menor | 2 % | 296.904 | 5.938 |
|  |  | Costes directos |  |  | 302.842 |

## Recursos

**mt40fod035a** Ud Roseta de fibra óptica formada por conector tipo SC doble y caja de superficie
Datos técnicos: Coste energético 1.853 MJ; Emisión de CO2 0.119 kg
Residuos:
- embalaje: re150101 Envases de papel y cartón. (componente de residuo); rendimiento 0.032 kg; Código LER 15 01 01; Masa del elemento 1 kg; Volumen 0.001333 m3
