# Video portero individual

- Propiedad del archivo: CYPE Ingenieros S.A.
- Formato: FIEBDC-3/2016
- Programa: Generador de precios de la construcción. CYPE Ingenieros, S.A.
- Fecha: 17/04/2024
- Ámbito geográfico: Guatemala
- Divisa: GTQ
- Costes indirectos: 3 %
- Gastos generales: 13 %
- Beneficio industrial: 6 %
- IVA: 12 %

## I Instalaciones

### IA Audiovisuales

#### IAV Portero eléctrico y video portero

**IAV010** Ud Video portero individual.
Instalación de kit de video portero convencional B/N antivandálico para vivienda unifamiliar compuesto de: placa exterior de calle antivandálica con pulsador de llamada y telecámara, fuente de alimentación y monitor con base de conexión. Incluso, abrepuertas, visera, cableado y cajas.
Criterio de valoración económica: El precio no incluye las ayudas de albañilería para instalaciones.
Incluye: Replanteo y trazado. Colocación y fijación de tubos y cajas. Tendido de cables. Montaje, conexionado y comprobación de su correcto funcionamiento.
Criterio de medición de proyecto: Número de unidades previstas, según documentación gráfica de Proyecto.
Criterio de medición de obra: Se medirá el número de unidades realmente ejecutadas según especificaciones de Proyecto.

| Código | Ud | Descripción | Rendimiento | Precio | Importe |
|---|---|---|---|---|---|
| mt35aia010b | m | Tubo curvable de PVC, corrugado, de color negro, de 20 mm de diámetro nominal, para canalización empotrada en obra de mampostería (paredes y techos). Resistencia a la compresión 320 N, resistencia al impacto 1 julio, temperatura de trabajo -5°C hasta 60°C, con grado de protección IP545, no propagador de la llama. (material) | 13 | 4.63 | 60.190 |
| mt40pea040 | m | Cable formado por conductores de cobre de 3x0,25 mm². (material) | 10 | 5.55 | 55.500 |
| mt40pea030c | m | Cable paralelo formado por conductores de cobre de 2x1,0 mm². (material) | 13 | 9.1 | 118.300 |
| mt40pea030d | m | Cable paralelo formado por conductores de cobre de 2x1,5 mm². (material) | 1 | 11.54 | 11.540 |
| mt40pga060 | Ud | Visera, para placa de calle empotrada antivandálica. (material) | 1 | 154.67 | 154.670 |
| mt40vgk010c | Ud | Kit de video portero convencional B/N, para vivienda unifamiliar, compuesto por placa de calle antivandálica con pulsador de llamada y telecámara, caja de empotrar, fuente de alimentación y monitor con regleta de conexión. (material) | 1 | 8758.11 | 8758.110 |
| mt40pga050a | Ud | Abrepuertas eléctrico de corriente alterna. (material) | 1 | 197.29 | 197.290 |
| mo003 | h | Electricista. (mano de obra) | 2.57 | 60.7 | 155.999 |
| mo102 | h | Ayudante de electricista. (mano de obra) | 2.57 | 44.07 | 113.260 |
| % | % | Herramienta menor | 2 % | 9624.859 | 192.497 |
|  |  | Costes directos |  |  | 9817.356 |

Residuos:
- colocación: mt35aia010b; factor de residuo 0.0275
- colocación: mt40pea040 Cable formado por conductores de cobre de 3x0,25 mm²; factor de residuo 0.0165672
- colocación: mt40pea030c Cable paralelo formado por conductores de cobre de 2x1,0 mm²; factor de residuo 0.0165169
- colocación: mt40pea030d Cable paralelo formado por conductores de cobre de 2x1,5 mm²; factor de residuo 0.0163296

## Recursos

**mt35aia010b** m Tubo curvable de PVC
Datos técnicos: Coste energético 15.501 MJ; Emisión de CO2 0.770 kg; Código LER 17 02 03; Masa del elemento 0.16 kg; Volumen 0.000267 m3

**mt40pea040** m Cable formado por conductores de cobre de 3x0,25 mm²
Datos técnicos: Coste energético 0.282 MJ; Emisión de CO2 0.060 kg; Código LER 17 04 11; Masa del elemento 0.0067 kg; Volumen 0.000004 m3
Residuos:
- embalaje: re150101 Envases de papel y cartón. (componente de residuo); rendimiento 0.065 kg; Código LER 15 01 01; Masa del elemento 1 kg; Volumen 0.001333 m3

**mt40pea030c** m Cable paralelo formado por conductores de cobre de 2x1,0 mm²
Datos técnicos: Coste energético 0.691 MJ; Emisión de CO2 0.068 kg; Código LER 17 04 11; Masa del elemento 0.0178 kg; Volumen 0.000012 m3
Residuos:
- embalaje: re150101 Envases de papel y cartón; rendimiento 0.065 kg

**mt40pea030d** m Cable paralelo formado por conductores de cobre de 2x1,5 mm²
Datos técnicos: Coste energético 1.019 MJ; Emisión de CO2 0.075 kg; Código LER 17 04 11; Masa del elemento 0.0267 kg; Volumen 0.000018 m3
Residuos:
- embalaje: re150101 Envases de papel y cartón; rendimiento 0.065 kg

**mt40pga060** Ud Visera, para placa de calle empotrada antivandálica
Datos técnicos: Coste energético 0.133 MJ; Emisión de CO2 0.210 kg
Residuos:
- embalaje: re150101 Envases de papel y cartón; rendimiento 0.247 kg

**mt40vgk010c** Ud Kit de video portero convencional B/N
Datos técnicos: Coste energético 201.714 MJ; Emisión de CO2 10.175 kg
Residuos:
- embalaje: re150101 Envases de papel y cartón; rendimiento 0.296 kg

**mt40pga050a** Ud Abrepuertas eléctrico de corriente alterna
Datos técnicos: Coste energético 2.890 MJ; Emisión de CO2 0.209 kg
Residuos:
- embalaje: re150101 Envases de papel y cartón; rendimiento 0.072 kg
