# Yee 45° para línea frigorífica

- Propiedad del archivo: CYPE Ingenieros S.A.
- Formato: FIEBDC-3/2016
- Programa: Generador de precios de la construcción. CYPE Ingenieros, S.A.
- Fecha: 17/04/2024
- Ámbito geográfico: Guatemala
- Divisa: GTQ
- Costes indirectos: 3 %
- Gastos generales: 13 %
- Beneficio industrial: 6 %
- IVA: 12 %

## I Instalaciones

### IB Sistemas de climatización

#### IBL Sistema VRF (Mitsubishi Electric)

**IBL680** Ud Yee 45° para línea frigorífica.
Kit colector de línea frigorífica, de 8 salidas, gama City Multi, modelo CMY-Y68-G-E "MITSUBISHI ELECTRIC".
Incluye: Conexionado.
Criterio de medición de proyecto: Número de unidades previstas, según documentación gráfica de Proyecto.
Criterio de medición de obra: Se medirá el número de unidades realmente ejecutadas según especificaciones de Proyecto.

| Código | Ud | Descripción | Rendimiento | Precio | Importe |
|---|---|---|---|---|---|
| mt42mee605g | Ud | Kit colector de línea frigorífica, de 8 salidas, gama City Multi, modelo CMY-Y68-G-E "MITSUBISHI ELECTRIC". (material) | 1 | 4738.08 | 4738.080 |
| mo005 | h | Instalador de climatización. (mano de obra) | 0.058 | 60.7 | 3.521 |
| mo104 | h | Ayudante instalador de climatización. (mano de obra) | 0.058 | 44.07 | 2.556 |
| % | % | Herramienta menor | 2 % | 4744.157 | 94.883 |
|  |  | Costes directos |  |  | 4839.040 |
