# Yee 45° para línea frigorífica de líquido y de gas

- Propiedad del archivo: CYPE Ingenieros S.A.
- Formato: FIEBDC-3/2016
- Programa: Generador de precios de la construcción. CYPE Ingenieros, S.A.
- Fecha: 17/04/2024
- Ámbito geográfico: Guatemala
- Divisa: GTQ
- Costes indirectos: 3 %
- Gastos generales: 13 %
- Beneficio industrial: 6 %
- IVA: 12 %

## I Instalaciones

### IB Sistemas de climatización

#### IBP Sistema VRF (Toshiba)

**IBP510** Ud Yee 45° para línea frigorífica de líquido y de gas.
Yee 45° de línea frigorífica formada por conjunto de dos juntas, una para la línea de líquido y otra para la línea de gas, modelo RBM-BY305E "TOSHIBA", con un rango de capacidad total de las unidades interiores conectadas aguas abajo de 25,2 a 61,5.
Incluye: Conexionado.
Criterio de medición de proyecto: Número de unidades previstas, según documentación gráfica de Proyecto.
Criterio de medición de obra: Se medirá el número de unidades realmente ejecutadas según especificaciones de Proyecto.

| Código | Ud | Descripción | Rendimiento | Precio | Importe |
|---|---|---|---|---|---|
| mt42tsb520d | Ud | Conjunto de dos juntas, una para la línea de líquido y otra para la línea de gas, modelo RBM-BY305E "TOSHIBA", con un rango de capacidad total de las unidades interiores conectadas aguas abajo de 25,2 a 61,5. (material) | 1 | 4005.73 | 4005.730 |
| mo005 | h | Instalador de climatización. (mano de obra) | 0.058 | 60.7 | 3.521 |
| mo104 | h | Ayudante instalador de climatización. (mano de obra) | 0.058 | 44.07 | 2.556 |
| % | % | Herramienta menor | 2 % | 4011.807 | 80.236 |
|  |  | Costes directos |  |  | 4092.043 |
