# Unidad exterior de aire acondicionado, para sustitución, con recuperación de calor, para sistema VRV-IV Q, para gas R-410A

- Propiedad del archivo: CYPE Ingenieros S.A.
- Formato: FIEBDC-3/2016
- Programa: Generador de precios de la construcción. CYPE Ingenieros, S.A.
- Fecha: 17/04/2024
- Ámbito geográfico: Guatemala
- Divisa: GTQ
- Costes indirectos: 3 %
- Gastos generales: 13 %
- Beneficio industrial: 6 %
- IVA: 12 %

## I Instalaciones

### IB Sistemas de climatización

#### IBY Sistema VRV (Daikin)

**IBY257** Ud Unidad exterior de aire acondicionado, para sustitución, con recuperación de calor, para sistema VRV-IV Q, para gas R-410A.
Unidad exterior para sistema VRV-IV Q (Volumen de Refrigerante Variable, para sustitución), bomba de calor con recuperación de calor, modelo RQEQ180P3 "DAIKIN", para gas R-410A en sustitución de unidad exterior para gas R-22, alimentación trifásica (400V/50Hz), potencia frigorífica nominal 18 kW (temperatura de bulbo húmedo del aire interior 19°C, temperatura de bulbo seco del aire exterior 35°C), EER 3,48, rango de funcionamiento de temperatura de bulbo seco del aire exterior en refrigeración desde -5 hasta 43°C, potencia calorífica nominal 20 kW (temperatura de bulbo seco del aire interior 20°C, temperatura de bulbo seco del aire exterior 7°C), COP 3,72, rango de funcionamiento de temperatura de bulbo seco del aire exterior en calefacción desde -20 hasta 15,5°C, control mediante microprocesador, compresores scroll herméticamente sellados, con control Inverter, 1680x635x765 mm, peso 175 kg, presión sonora 58 dBA, longitud total máxima de tubería frigorífica 300 m, longitud máxima entre unidad exterior y unidad interior más alejada 150 m, diferencia máxima de altura de instalación 50 m si la unidad exterior se encuentra por encima de las unidades interiores y 40 m si se encuentra por debajo, longitud máxima entre el primer kit de ramificación (unión Refnet) de tubería frigorífica y unidad interior más alejada 40 m (la longitud máxima desde la primera ramificación puede ser de hasta 90 m, si la diferencia entre la longitud hasta la unidad interior más cercana y la más alejada es menor de 40 m), bloque de terminales F1-F2 para cable de 2 hilos de transmisión y control (bus D-III Net), tratamiento anticorrosivo especial del intercambiador de calor, función de recuperación de refrigerante, carga automática adicional de refrigerante, prueba automática de funcionamiento y ajuste de limitación de consumo de energía (función I-Demand).
Criterio de valoración económica: El precio no incluye los elementos antivibratorios de suelo, la canalización ni el cableado eléctrico de alimentación.
Incluye: Replanteo. Colocación y fijación. Conexión a las líneas frigoríficas. Conexión a la red eléctrica. Conexión a la red de desagüe. Puesta en marcha.
Criterio de medición de proyecto: Número de unidades previstas, según documentación gráfica de Proyecto.
Criterio de medición de obra: Se medirá el número de unidades realmente ejecutadas según especificaciones de Proyecto.

| Código | Ud | Descripción | Rendimiento | Precio | Importe |
|---|---|---|---|---|---|
| mt42dai006b | Ud | Unidad exterior para sistema VRV-IV Q (Volumen de Refrigerante Variable, para sustitución), bomba de calor con recuperación de calor, modelo RQEQ180P3 "DAIKIN", para gas R-410A en sustitución de unidad exterior para gas R-22, alimentación trifásica (400V/50Hz), potencia frigorífica nominal 18 kW (temperatura de bulbo húmedo del aire interior 19°C, temperatura de bulbo seco del aire exterior 35°C), EER 3,48, rango de funcionamiento de temperatura de bulbo seco del aire exterior en refrigeración desde -5 hasta 43°C, potencia calorífica nominal 20 kW (temperatura de bulbo seco del aire interior 20°C, temperatura de bulbo seco del aire exterior 7°C), COP 3,72, rango de funcionamiento de temperatura de bulbo seco del aire exterior en calefacción desde -20 hasta 15,5°C, control mediante microprocesador, compresores scroll herméticamente sellados, con control Inverter, 1680x635x765 mm, peso 175 kg, presión sonora 58 dBA, longitud total máxima de tubería frigorífica 300 m, longitud máxima entre unidad exterior y unidad interior más alejada 150 m, diferencia máxima de altura de instalación 50 m si la unidad exterior se encuentra por encima de las unidades interiores y 40 m si se encuentra por debajo, longitud máxima entre el primer kit de ramificación (unión Refnet) de tubería frigorífica y unidad interior más alejada 40 m (la longitud máxima desde la primera ramificación puede ser de hasta 90 m, si la diferencia entre la longitud hasta la unidad interior más cercana y la más alejada es menor de 40 m), bloque de terminales F1-F2 para cable de 2 hilos de transmisión y control (bus D-III Net), tratamiento anticorrosivo especial del intercambiador de calor, función de recuperación de refrigerante, carga automática adicional de refrigerante, prueba automática de funcionamiento y ajuste de limitación de consumo de energía (función I-Demand). (material) | 1 | 150076.09 | 150076.090 |
| mo005 | h | Instalador de climatización. (mano de obra) | 5.071 | 60.7 | 307.810 |
| mo104 | h | Ayudante instalador de climatización. (mano de obra) | 5.071 | 44.07 | 223.479 |
| % | % | Herramienta menor | 2 % | 150607.379 | 3012.148 |
|  |  | Costes directos |  |  | 153619.527 |

## Recursos

**mt42dai006b** Ud Unidad exterior para sistema VRV-IV Q (Volumen de Refrigerante Variable
Datos técnicos: Coste energético 8042.821 MJ; Emisión de CO2 550.401 kg
Residuos:
- embalaje: re150101 Envases de papel y cartón. (componente de residuo); rendimiento 0.18 kg; Código LER 15 01 01; Masa del elemento 1 kg; Volumen 0.001333 m3
- embalaje: re170203 Plástico. (componente de residuo); rendimiento 0.09 kg; Código LER 17 02 03; Masa del elemento 1 kg; Volumen 0.001667 m3
