# Sombrerete de conducto de ventilación para depósito de combustible líquido

- Propiedad del archivo: CYPE Ingenieros S.A.
- Formato: FIEBDC-3/2016
- Programa: Generador de precios de la construcción. CYPE Ingenieros, S.A.
- Fecha: 17/04/2024
- Ámbito geográfico: Guatemala
- Divisa: GTQ
- Costes indirectos: 3 %
- Gastos generales: 13 %
- Beneficio industrial: 6 %
- IVA: 12 %

## I Instalaciones

### IC Calefacción, refrigeración, climatización y agua caliente sanitaria

#### ICD Combustible líquido

**ICD117** Ud Sombrerete de conducto de ventilación para depósito de combustible líquido.
Sombrerete de conducto de ventilación para depósito de combustible líquido, tipo seta, de 1", colocado mediante unión roscada. Totalmente montado, conexionado y probado.
Incluye: Replanteo. Conexión del sombrerete al conducto de ventilación.
Criterio de medición de proyecto: Número de unidades previstas, según documentación gráfica de Proyecto.
Criterio de medición de obra: Se medirá el número de unidades realmente ejecutadas según especificaciones de Proyecto.

| Código | Ud | Descripción | Rendimiento | Precio | Importe |
|---|---|---|---|---|---|
| mt38dep030a | Ud | Sombrerete tipo seta, de latón, con rejilla corta fuegos, para roscar, de 1". (material) | 1 | 57.37 | 57.370 |
| mo004 | h | Instalador de aparatos de calefacción. (mano de obra) | 0.119 | 60.7 | 7.223 |
| mo103 | h | Ayudante instalador de aparatos de calefacción. (mano de obra) | 0.119 | 44.07 | 5.244 |
| % | % | Herramienta menor | 2 % | 69.837 | 1.397 |
|  |  | Costes directos |  |  | 71.234 |
