# Filtro retenedor de residuos de gasoil

- Propiedad del archivo: CYPE Ingenieros S.A.
- Formato: FIEBDC-3/2016
- Programa: Generador de precios de la construcción. CYPE Ingenieros, S.A.
- Fecha: 17/04/2024
- Ámbito geográfico: Guatemala
- Divisa: GTQ
- Costes indirectos: 3 %
- Gastos generales: 13 %
- Beneficio industrial: 6 %
- IVA: 12 %

## I Instalaciones

### IC Calefacción, refrigeración, climatización y agua caliente sanitaria

#### ICD Combustible líquido

**ICD140** Ud Filtro retenedor de residuos de gasoil.
Filtro retenedor de residuos para gasoil, con cuerpo de aluminio, vaso de aluminio y tamiz de acero inoxidable con perforaciones de 100 µm de diámetro, con rosca cilíndrica de 3/4", PN=2 bar. Totalmente montado, conexionado y probado.
Incluye: Replanteo. Conexión del filtro.
Criterio de medición de proyecto: Número de unidades previstas, según documentación gráfica de Proyecto.
Criterio de medición de obra: Se medirá el número de unidades realmente ejecutadas según especificaciones de Proyecto.

| Código | Ud | Descripción | Rendimiento | Precio | Importe |
|---|---|---|---|---|---|
| mt38dep810c | Ud | Filtro retenedor de residuos para gasoil, con cuerpo de aluminio, vaso de aluminio y tamiz de acero inoxidable con perforaciones de 100 µm de diámetro, con rosca cilíndrica de 3/4", PN=2 bar. (material) | 1 | 340.01 | 340.010 |
| mo004 | h | Instalador de aparatos de calefacción. (mano de obra) | 0.179 | 60.7 | 10.865 |
| mo103 | h | Ayudante instalador de aparatos de calefacción. (mano de obra) | 0.179 | 44.07 | 7.889 |
| % | % | Herramienta menor | 2 % | 358.764 | 7.175 |
|  |  | Costes directos |  |  | 365.939 |
