# Reductor de presión para gasoil

- Propiedad del archivo: CYPE Ingenieros S.A.
- Formato: FIEBDC-3/2016
- Programa: Generador de precios de la construcción. CYPE Ingenieros, S.A.
- Fecha: 17/04/2024
- Ámbito geográfico: Guatemala
- Divisa: GTQ
- Costes indirectos: 3 %
- Gastos generales: 13 %
- Beneficio industrial: 6 %
- IVA: 12 %

## I Instalaciones

### IC Calefacción, refrigeración, climatización y agua caliente sanitaria

#### ICD Combustible líquido

**ICD180** Ud Reductor de presión para gasoil.
Reductor de presión, de 20 l/h de caudal nominal, de 0,2 a 10 bar de presión de entrada y 0,1 bar de presión de salida y de 3/8" de diámetro de rosca. Totalmente montado, conexionado y probado.
Incluye: Replanteo. Conexionado del reductor.
Criterio de medición de proyecto: Número de unidades previstas, según documentación gráfica de Proyecto.
Criterio de medición de obra: Se medirá el número de unidades realmente ejecutadas según especificaciones de Proyecto.

| Código | Ud | Descripción | Rendimiento | Precio | Importe |
|---|---|---|---|---|---|
| mt38dep950b | Ud | Reductor de presión, de 20 l/h de caudal nominal, de 0,2 a 10 bar de presión de entrada y 0,1 bar de presión de salida y de 3/8" de diámetro de rosca. (material) | 1 | 263.7 | 263.700 |
| mo004 | h | Instalador de aparatos de calefacción. (mano de obra) | 0.179 | 60.7 | 10.865 |
| mo103 | h | Ayudante instalador de aparatos de calefacción. (mano de obra) | 0.179 | 44.07 | 7.889 |
| % | % | Herramienta menor | 2 % | 282.454 | 5.649 |
|  |  | Costes directos |  |  | 288.103 |
