# Equipo de protección catódica, para depósito de combustible líquido, enterrado, de lámina de acero

- Propiedad del archivo: CYPE Ingenieros S.A.
- Formato: FIEBDC-3/2016
- Programa: Generador de precios de la construcción. CYPE Ingenieros, S.A.
- Fecha: 28/03/2025
- Ámbito geográfico: Guatemala
- Divisa: GTQ
- Costes indirectos: 3 %
- Gastos generales: 13 %
- Beneficio industrial: 6 %
- IVA: 12 %

## I Instalaciones

### IC Calefacción, refrigeración, climatización y agua caliente sanitaria

#### ICD Combustible líquido

**ICD112** Ud Equipo de protección catódica, para depósito de combustible líquido, enterrado, de lámina de acero.
Equipo de protección catódica formado por 10 ánodos de sacrificio y cable de unión con terminales, para depósito de combustible líquido, enterrado, de lámina de acero, con una capacidad de 1000 litros. Incluso caja de conexiones y soporte. Totalmente montado, conexionado y probado.
Incluye: Replanteo. Montaje de la protección catódica. Conexionado.
Criterio de medición de proyecto: Número de unidades previstas, según documentación gráfica de Proyecto.
Criterio de medición de obra: Se medirá el número de unidades realmente ejecutadas según especificaciones de Proyecto.

| Código | Ud | Descripción | Rendimiento | Precio | Importe |
|---|---|---|---|---|---|
| mt38dep999a | Ud | Equipo de protección catódica formado por 10 ánodos de sacrificio y cable de unión con terminales, para depósito de combustible líquido, enterrado, de lámina de acero, con una capacidad de 1000 litros. (material) | 1 | 3212.05 | 3212.050 |
| mo004 | h | Instalador de aparatos de calefacción. (mano de obra) | 1.027 | 66.67 | 68.470 |
| mo103 | h | Ayudante instalador de aparatos de calefacción. (mano de obra) | 1.027 | 48.4 | 49.707 |
| % | % | Herramienta menor | 2 % | 3330.227 | 66.605 |
|  |  | Costes directos |  |  | 3396.832 |
