# Grupo de impulsión para colector, con centralita premontada

- Propiedad del archivo: CYPE Ingenieros S.A.
- Formato: FIEBDC-3/2016
- Programa: Generador de precios de la construcción. CYPE Ingenieros, S.A.
- Fecha: 17/04/2024
- Ámbito geográfico: Guatemala
- Divisa: GTQ
- Costes indirectos: 3 %
- Gastos generales: 13 %
- Beneficio industrial: 6 %
- IVA: 12 %

## I Instalaciones

### IC Calefacción, refrigeración, climatización y agua caliente sanitaria

#### ICE Emisores por agua para calefacción y refrigeración

**ICE161** Ud Grupo de impulsión para colector, con centralita premontada.
Grupo de impulsión para control de la bomba de circulación y de la humedad en instalaciones de calefacción y refrigeración, con centralita, instalación en colector, válido para instalación de piso radiante de hasta 10 kW, formado por centralita con sonda de temperatura exterior y sondas de temperatura de impulsión y retorno, circulador Wilo Yonos RS 15/6, termostato digital con sonda de humedad, válvula de 3 vías y actuador para válvula mezcladora de 3 vías, con alimentación a 230 V. Totalmente montado, conexionado y probado.
Incluye: Colocación y fijación del grupo de impulsión al colector. Conexionado eléctrico de la centralita y de la bomba de circulación.
Criterio de medición de proyecto: Número de unidades previstas, según documentación gráfica de Proyecto.
Criterio de medición de obra: Se medirá el número de unidades realmente ejecutadas según especificaciones de Proyecto.

| Código | Ud | Descripción | Rendimiento | Precio | Importe |
|---|---|---|---|---|---|
| mt38gpu020c | Ud | Grupo de impulsión para control de la bomba de circulación y de la humedad en instalaciones de calefacción y refrigeración, con centralita, instalación en colector, válido para instalación de piso radiante de hasta 10 kW, formado por centralita con sonda de temperatura exterior y sondas de temperatura de impulsión y retorno, circulador Wilo Yonos RS 15/6, termostato digital con sonda de humedad, válvula de 3 vías y actuador para válvula mezcladora de 3 vías, con alimentación a 230 V. (material) | 1 | 29581.29 | 29581.290 |
| mo004 | h | Instalador de aparatos de calefacción. (mano de obra) | 0.593 | 60.7 | 35.995 |
| mo103 | h | Ayudante instalador de aparatos de calefacción. (mano de obra) | 0.593 | 44.07 | 26.134 |
| % | % | Herramienta menor | 2 % | 29643.419 | 592.868 |
|  |  | Costes directos |  |  | 30236.287 |

## Recursos

**mt38gpu020c** Ud Grupo de impulsión para control de la bomba de circulación y de la humedad en instalaciones de calefacción y
Datos técnicos: Coste energético 0.880 MJ; Emisión de CO2 1.386 kg
Residuos:
- embalaje: re150101 Envases de papel y cartón. (componente de residuo); rendimiento 1.63 kg; Código LER 15 01 01; Masa del elemento 1 kg; Volumen 0.001333 m3
