# Sistema de calefacción por piso radiante para industria y sector terciario, con capa de mortero

- Propiedad del archivo: CYPE Ingenieros S.A.
- Formato: FIEBDC-3/2016
- Programa: Generador de precios de la construcción. CYPE Ingenieros, S.A.
- Fecha: 17/04/2024
- Ámbito geográfico: Guatemala
- Divisa: GTQ
- Costes indirectos: 3 %
- Gastos generales: 13 %
- Beneficio industrial: 6 %
- IVA: 12 %

## I Instalaciones

### IC Calefacción, refrigeración, climatización y agua caliente sanitaria

#### ICE Emisores por agua para calefacción y refrigeración

**ICE140** m² Sistema de calefacción por piso radiante para industria y sector terciario, con capa de mortero.
Sistema de calefacción por piso radiante panel de tetones, compuesto por panel de tetones de poliestireno expandido modificado (NEO-EPS) y recubrimiento termoconformado de polietileno (PE), con mejora del aislamiento acústico a ruido aéreo y de impacto, de 1450x850 mm y 40 mm de espesor, banda de espuma de polietileno (PE), de 200x10 mm, tubo de polietileno reticulado (PE-Xa) con barrera de oxígeno y capa de protección de polietileno (PE) modificado, de 16 mm de diámetro exterior y 2 mm de espesor y mortero autonivelante, con resistencia a compresión de 20 N/mm², resistencia a flexión de 4 N/mm², de 40 mm de espesor. Totalmente montado, conexionado y probado.
Incluye: Preparación y limpieza de la superficie de apoyo. Replanteo de la instalación. Fijación del zócalo perimetral. Colocación de los paneles. Replanteo de la tubería. Colocación y fijación de las tuberías. Fundido y extendido de la capa de mortero autonivelante.
Criterio de medición de proyecto: Superficie útil, medida según documentación gráfica de Proyecto.
Criterio de medición de obra: Se medirá la superficie realmente ejecutada según especificaciones de Proyecto.

| Código | Ud | Descripción | Rendimiento | Precio | Importe |
|---|---|---|---|---|---|
| mt17epu019a | m | Banda de espuma de polietileno (PE), de 200x10 mm. (material) | 0.6 | 37.76 | 22.656 |
| mt17epu005d | m² | Panel de tetones de poliestireno expandido modificado (NEO-EPS) y recubrimiento termoconformado de polietileno (PE), con mejora del aislamiento acústico a ruido aéreo y de impacto, de 1450x850 mm y 40 mm de espesor, con propagación retardada de la llama Euroclase E, paso del tubo múltiplo de 5 cm, válido para tubo de 16 mm de diámetro, con unión entre paneles mediante traslape para evitar puentes térmicos y filtraciones de mortero. (material) | 1 | 597.41 | 597.410 |
| mt37tpu012a | m | Tubo de polietileno reticulado (PE-Xa) con barrera de oxígeno y capa de protección de polietileno (PE) modificado, de 16 mm de diámetro exterior y 2 mm de espesor, según ISO 15875-2. (material) | 5 | 28.67 | 143.350 |
| mt09mal020a | m³ | Mortero autonivelante, con resistencia a compresión de 20 N/mm², resistencia a flexión de 4 N/mm², a base de sulfato cálcico, para espesores de 2,5 a 7,0 cm, usado en nivelación de pisos. (material) | 0.04 | 1994.7 | 79.788 |
| mt08aaa010a | m³ | Agua. (material) | 0.004 | 11.92 | 0.048 |
| mq06pym020 | h | Mezcladora-bombeadora para morteros autonivelantes. (maquinaria) | 0.058 | 78.81 | 4.571 |
| mo004 | h | Instalador de aparatos de calefacción. (mano de obra) | 0.794 | 60.7 | 48.196 |
| mo103 | h | Ayudante instalador de aparatos de calefacción. (mano de obra) | 0.794 | 44.07 | 34.992 |
| mo031 | h | Aplicador de mortero autonivelante. (mano de obra) | 0.059 | 59.07 | 3.485 |
| mo069 | h | Ayudante aplicador de mortero autonivelante. (mano de obra) | 0.059 | 44.16 | 2.605 |
| % | % | Herramienta menor | 2 % | 937.101 | 18.742 |
|  |  | Costes directos |  |  | 955.843 |

Residuos:
- colocación: mt17epu019a Banda de espuma de polietileno (PE), de 200x10 mm; factor de residuo 0.0597
- colocación: mt17epu005d; factor de residuo 0.0240001
- colocación: mt37tpu012a; factor de residuo 0.0275
- colocación: mt09mal020a; factor de residuo 0.0036

## Recursos

**mt17epu019a** m Banda de espuma de polietileno (PE), de 200x10 mm
Datos técnicos: Coste energético 19.302 MJ; Emisión de CO2 0.686 kg; Código LER 17 06 04; Masa del elemento 0.14 kg; Volumen 0.000233 m3
Residuos:
- embalaje: re170203 Plástico. (componente de residuo); rendimiento 0.001 kg; Código LER 17 02 03; Masa del elemento 1 kg; Volumen 0.001667 m3

**mt17epu005d** m² Panel de tetones de poliestireno expandido modificado (NEO-EPS) y recubrimiento termoconformado de polietileno (PE)
Datos técnicos: Coste energético 94.506 MJ; Emisión de CO2 3.278 kg; Código LER 17 06 04; Masa del elemento 0.99187 kg; Volumen 0.001653 m3
Residuos:
- embalaje: re170203 Plástico; rendimiento 0.034 kg

**mt37tpu012a** m Tubo de polietileno reticulado (PE-Xa) con barrera de oxígeno y capa de protección de polietileno (PE) modificado
Datos técnicos: Coste energético 7.363 MJ; Emisión de CO2 0.366 kg; Código LER 17 02 03; Masa del elemento 0.076 kg; Volumen 0.000127 m3

**mt09mal020a** m³ Mortero autonivelante
Datos técnicos: Coste energético 1365.000 MJ; Emisión de CO2 105.000 kg; Código LER 17 01 01; Masa del elemento 2100 kg; Volumen 1.4 m3

**mt08aaa010a** m³ Agua
Datos técnicos: Coste energético 60.000 MJ; Emisión de CO2 30.000 kg
