# Conducto extensible para climatizador evaporativo

- Propiedad del archivo: CYPE Ingenieros S.A.
- Formato: FIEBDC-3/2016
- Programa: Generador de precios de la construcción. CYPE Ingenieros, S.A.
- Fecha: 17/04/2024
- Ámbito geográfico: Guatemala
- Divisa: GTQ
- Costes indirectos: 3 %
- Gastos generales: 13 %
- Beneficio industrial: 6 %
- IVA: 12 %

## I Instalaciones

### IC Calefacción, refrigeración, climatización y agua caliente sanitaria

#### ICP Bioclimatización

**ICP030** Ud Conducto extensible para climatizador evaporativo.
Conducto de descarga motorizado, para climatizador evaporativo, con tramo extensible hasta 10 m de longitud, formado por difusor cónico de 900 mm de diámetro con tapa, tubo extensible de 610 mm de diámetro, tolva de 660x660 mm, conducto rectangular de 660x660 mm y 750 mm de longitud, motor de 285 W y 17 r.p.m., soporte para el motor, cuerda, carrete, interruptor final de carrera y pulsador para el accionamiento del motor. Incluso accesorios de montaje y elementos de fijación. Totalmente montado.
Incluye: Replanteo. Colocación y fijación.
Criterio de medición de proyecto: Número de unidades previstas, según documentación gráfica de Proyecto.
Criterio de medición de obra: Se medirá el número de unidades realmente ejecutadas según especificaciones de Proyecto.

| Código | Ud | Descripción | Rendimiento | Precio | Importe |
|---|---|---|---|---|---|
| mt42ter055d | Ud | Conducto de descarga motorizado, para climatizador evaporativo, con tramo extensible hasta 10 m de longitud, formado por difusor cónico de 900 mm de diámetro con tapa, tubo extensible de 610 mm de diámetro, tolva de 660x660 mm, conducto rectangular de 660x660 mm y 750 mm de longitud, motor de 285 W y 17 r.p.m., soporte para el motor, cuerda, carrete, interruptor final de carrera y pulsador para el accionamiento del motor. (material) | 1 | 17937.56 | 17937.560 |
| mo005 | h | Instalador de climatización. (mano de obra) | 2.921 | 60.7 | 177.305 |
| mo104 | h | Ayudante instalador de climatización. (mano de obra) | 2.921 | 44.07 | 128.728 |
| % | % | Herramienta menor | 2 % | 18243.593 | 364.872 |
|  |  | Costes directos |  |  | 18608.465 |

## Recursos

**mt42ter055d** Ud Conducto de descarga motorizado
Datos técnicos: Coste energético 895.646 MJ; Emisión de CO2 65.993 kg
Residuos:
- embalaje: re150101 Envases de papel y cartón. (componente de residuo); rendimiento 0.086 kg; Código LER 15 01 01; Masa del elemento 1 kg; Volumen 0.001333 m3
