# Boca de ventilación

- Propiedad del archivo: CYPE Ingenieros S.A.
- Formato: FIEBDC-3/2016
- Programa: Generador de precios de la construcción. CYPE Ingenieros, S.A.
- Fecha: 17/04/2024
- Ámbito geográfico: Guatemala
- Divisa: GTQ
- Costes indirectos: 3 %
- Gastos generales: 13 %
- Beneficio industrial: 6 %
- IVA: 12 %

## I Instalaciones

### IC Calefacción, refrigeración, climatización y agua caliente sanitaria

#### ICR Sistemas de conducción de aire

**ICR060** Ud Boca de ventilación.
Boca de ventilación en ejecución redonda adecuada para extracción, de 100 mm de diámetro, con regulación del aire mediante el giro del disco central, formada por anillo exterior con junta perimetral, parte frontal de lámina de acero pintada con polvo electrostático, eje central roscado, tuerca de acero galvanizado, marco de montaje de lámina galvanizada. Incluso accesorios de montaje y elementos de fijación.
Incluye: Replanteo. Colocación del marco de montaje. Fijación en el marco de montaje.
Criterio de medición de proyecto: Número de unidades previstas, según documentación gráfica de Proyecto.
Criterio de medición de obra: Se medirá el número de unidades realmente ejecutadas según especificaciones de Proyecto.

| Código | Ud | Descripción | Rendimiento | Precio | Importe |
|---|---|---|---|---|---|
| mt42trx350a | Ud | Boca de ventilación en ejecución redonda adecuada para extracción, de 100 mm de diámetro, con regulación del aire mediante el giro del disco central, formada por anillo exterior con junta perimetral, parte frontal de lámina de acero pintada con polvo electrostático, eje central roscado, tuerca de acero galvanizado, marco de montaje de lámina galvanizada. (material) | 1 | 363.51 | 363.510 |
| mo005 | h | Instalador de climatización. (mano de obra) | 0.177 | 60.7 | 10.744 |
| mo104 | h | Ayudante instalador de climatización. (mano de obra) | 0.177 | 44.07 | 7.800 |
| % | % | Herramienta menor | 2 % | 382.054 | 7.641 |
|  |  | Costes directos |  |  | 389.695 |

## Recursos

**mt42trx350a** Ud Boca de ventilación en ejecución redonda adecuada para extracción
Datos técnicos: Coste energético 8.699 MJ; Emisión de CO2 0.705 kg
Residuos:
- embalaje: re150101 Envases de papel y cartón. (componente de residuo); rendimiento 0.091 kg; Código LER 15 01 01; Masa del elemento 1 kg; Volumen 0.001333 m3
- embalaje: re170203 Plástico. (componente de residuo); rendimiento 0.045 kg; Código LER 17 02 03; Masa del elemento 1 kg; Volumen 0.001667 m3
