# Válvula para radiador

- Propiedad del archivo: CYPE Ingenieros S.A.
- Formato: FIEBDC-3/2016
- Programa: Generador de precios de la construcción. CYPE Ingenieros, S.A.
- Fecha: 17/04/2024
- Ámbito geográfico: Guatemala
- Divisa: GTQ
- Costes indirectos: 3 %
- Gastos generales: 13 %
- Beneficio industrial: 6 %
- IVA: 12 %

## I Instalaciones

### IC Calefacción, refrigeración, climatización y agua caliente sanitaria

#### ICS Sistemas de conducción de agua

**ICS077** Ud Válvula para radiador.
Kit formado por llave para radiador y cabezal termostático, de asiento, de paso en escuadra, con conexión roscada de 24x19 mm compatible con adaptadores para tubos multicapa y conexión de 1/2" de diámetro con el radiador, con cuerpo de latón y vástago de acero inoxidable, con adaptador para unión a compresión de tubo de 20 mm de diámetro y 2,5 mm de espesor con rosca 24x19 mm. Incluso elementos de montaje y accesorios necesarios para su correcto funcionamiento.
Incluye: Replanteo. Colocación. Conexionado. Comprobación de su correcto funcionamiento.
Criterio de medición de proyecto: Número de unidades previstas, según documentación gráfica de Proyecto.
Criterio de medición de obra: Se medirá el número de unidades realmente ejecutadas según especificaciones de Proyecto.

| Código | Ud | Descripción | Rendimiento | Precio | Importe |
|---|---|---|---|---|---|
| mt38alb517a | Ud | Kit formado por llave para radiador y cabezal termostático, de asiento, de paso en escuadra, con conexión roscada de 24x19 mm compatible con adaptadores para tubos multicapa y conexión de 1/2" de diámetro con el radiador, con cuerpo de latón y vástago de acero inoxidable. (material) | 1 | 313.75 | 313.750 |
| mt38alb500d | Ud | Adaptador para unión a compresión de tubo de 20 mm de diámetro y 2,5 mm de espesor con rosca 24x19 mm. (material) | 1 | 42.14 | 42.140 |
| mt38www012 | Ud | Material auxiliar para instalaciones de calefacción y agua caliente sanitaria (material) | 0.1 | 23.3 | 2.330 |
| mo004 | h | Instalador de aparatos de calefacción. (mano de obra) | 0.118 | 60.7 | 7.163 |
| mo103 | h | Ayudante instalador de aparatos de calefacción. (mano de obra) | 0.118 | 44.07 | 5.200 |
| % | % | Herramienta menor | 2 % | 370.583 | 7.412 |
|  |  | Costes directos |  |  | 377.995 |

## Recursos

**mt38alb517a** Ud Kit formado por llave para radiador y cabezal termostático
Datos técnicos: Coste energético 55.095 MJ; Emisión de CO2 3.852 kg
Residuos:
- embalaje: re150101 Envases de papel y cartón. (componente de residuo); rendimiento 0.072 kg; Código LER 15 01 01; Masa del elemento 1 kg; Volumen 0.001333 m3

**mt38alb500d** Ud Adaptador para unión a compresión de tubo de 20 mm de diámetro y 2,5 mm de espesor con rosca 24x19 mm
Datos técnicos: Coste energético 0.039 MJ; Emisión de CO2 0.061 kg
Residuos:
- embalaje: re150101 Envases de papel y cartón; rendimiento 0.072 kg
