# Grupo hidráulico para circuitos de calefacción, con intercambiador para producción de agua caliente sanitaria

- Propiedad del archivo: CYPE Ingenieros S.A.
- Formato: FIEBDC-3/2016
- Programa: Generador de precios de la construcción. CYPE Ingenieros, S.A.
- Fecha: 17/04/2024
- Ámbito geográfico: Guatemala
- Divisa: GTQ
- Costes indirectos: 3 %
- Gastos generales: 13 %
- Beneficio industrial: 6 %
- IVA: 12 %

## I Instalaciones

### IC Calefacción, refrigeración, climatización y agua caliente sanitaria

#### ICS Sistemas de conducción de agua

**ICS113** Ud Grupo hidráulico para circuitos de calefacción, con intercambiador para producción de agua caliente sanitaria
Estación de transferencia para circuitos de calefacción por radiadores o con fancoils y agua caliente sanitaria instantánea, caudal de 19 l/min, de 580x280x390 mm, con intercambiador de placas, válvula de control proporcional de caudal para prioridad de agua caliente sanitaria, válvula reguladora de presión diferencial, conexiones y carcasa con aislamiento térmico de EPP.
Incluye: Replanteo. Colocación. Conexionado y comprobación de su correcto funcionamiento.
Criterio de medición de proyecto: Número de unidades previstas, según documentación gráfica de Proyecto.
Criterio de medición de obra: Se medirá el número de unidades realmente ejecutadas según especificaciones de Proyecto.

| Código | Ud | Descripción | Rendimiento | Precio | Importe |
|---|---|---|---|---|---|
| mt38eup110a | Ud | Estación de transferencia para circuitos de calefacción por radiadores o con fancoils y agua caliente sanitaria instantánea, caudal de 19 l/min, de 580x280x390 mm, con intercambiador de placas, válvula de control proporcional de caudal para prioridad de agua caliente sanitaria, válvula reguladora de presión diferencial, conexiones y carcasa con aislamiento térmico de EPP. (material) | 1 | 23016.98 | 23016.980 |
| mo004 | h | Instalador de aparatos de calefacción. (mano de obra) | 0.941 | 60.7 | 57.119 |
| mo103 | h | Ayudante instalador de aparatos de calefacción. (mano de obra) | 0.941 | 44.07 | 41.470 |
| % | % | Herramienta menor | 2 % | 23115.569 | 462.311 |
|  |  | Costes directos |  |  | 23577.880 |
