# Manguera para cables

- Propiedad del archivo: CYPE Ingenieros S.A.
- Formato: FIEBDC-3/2016
- Programa: Generador de precios de la construcción. CYPE Ingenieros, S.A.
- Fecha: 17/04/2024
- Ámbito geográfico: Guatemala
- Divisa: GTQ
- Costes indirectos: 3 %
- Gastos generales: 13 %
- Beneficio industrial: 6 %
- IVA: 12 %

## I Instalaciones

### ID Seguridad

#### IDC Cables

**IDC010** m Manguera para cables.
Manguera apantallada para cables de 8x0,22 mm², libre de halógenos, reacción al fuego clase Dca según UNE-EN 50575.
Incluye: Replanteo del recorrido de la manguera. Tendido de la manguera. Conexionado y comprobación de su correcto funcionamiento.
Criterio de medición de proyecto: Longitud medida según documentación gráfica de Proyecto.
Criterio de medición de obra: Se medirá la longitud realmente ejecutada según especificaciones de Proyecto.

| Código | Ud | Descripción | Rendimiento | Precio | Importe |
|---|---|---|---|---|---|
| mt41ing050h | m | Manguera apantallada para cables de 8x0,22 mm², libre de halógenos, reacción al fuego clase Dca según UNE-EN 50575. (material) | 1 | 4.31 | 4.310 |
| mo006 | h | Instalador de redes y equipos de detección y seguridad. (mano de obra) | 0.018 | 60.7 | 1.093 |
| mo105 | h | Ayudante instalador de redes y equipos de detección y seguridad. (mano de obra) | 0.018 | 44.07 | 0.793 |
| % | % | Herramienta menor | 2 % | 6.196 | 0.124 |
|  |  | Costes directos |  |  | 6.320 |

Residuos:
- colocación: mt41ing050h Manguera apantallada para cables de 8x0,22 mm², libre de halógenos, reacción al fuego clase Dca según UNE-EN 50575; factor de residuo 0.0164968

## Recursos

**mt41ing050h** m Manguera apantallada para cables de 8x0,22 mm², libre de halógenos, reacción al fuego clase Dca según UNE-EN 50575
Datos técnicos: Coste energético 0.614 MJ; Emisión de CO2 0.066 kg; Código LER 17 04 11; Masa del elemento 0.0157 kg; Volumen 0.00001 m3
Residuos:
- embalaje: re150101 Envases de papel y cartón. (componente de residuo); rendimiento 0.065 kg; Código LER 15 01 01; Masa del elemento 1 kg; Volumen 0.001333 m3
