# Regulador de carga

- Propiedad del archivo: CYPE Ingenieros S.A.
- Formato: FIEBDC-3/2016
- Programa: Generador de precios de la construcción. CYPE Ingenieros, S.A.
- Fecha: 17/04/2024
- Ámbito geográfico: Guatemala
- Divisa: GTQ
- Costes indirectos: 3 %
- Gastos generales: 13 %
- Beneficio industrial: 6 %
- IVA: 12 %

## I Instalaciones

### IE Eléctricas

#### IEF Solar fotovoltaica

**IEF040** Ud Regulador de carga.
Regulador de carga MPPT, tensión nominal 12/24 V con reconocimiento automático, intensidad de carga nominal 50 A, potencia máxima a 12 V 700 W, potencia máxima a 24 V 1400 W, intensidad máxima de cortocircuito 60 A, tensión máxima en circuito abierto 100 V, eficiencia máxima 98%, dimensiones 130x186x70 mm, con puerto Ethernet, Bluetooth, gestión inteligente del acumulador de energía eléctrica, algoritmo de carga del acumulador de energía eléctrica programable, protecciones eléctricas y sensor de temperatura interna. Incluso accesorios necesarios para su correcta instalación.
Incluye: Montaje, fijación y nivelación. Conexionado y comprobación de su correcto funcionamiento.
Criterio de medición de proyecto: Número de unidades previstas, según documentación gráfica de Proyecto.
Criterio de medición de obra: Se medirá el número de unidades realmente ejecutadas según especificaciones de Proyecto.

| Código | Ud | Descripción | Rendimiento | Precio | Importe |
|---|---|---|---|---|---|
| mt35rfg020d | Ud | Regulador de carga MPPT, tensión nominal 12/24 V con reconocimiento automático, intensidad de carga nominal 50 A, potencia máxima a 12 V 700 W, potencia máxima a 24 V 1400 W, intensidad máxima de cortocircuito 60 A, tensión máxima en circuito abierto 100 V, eficiencia máxima 98%, dimensiones 130x186x70 mm, con puerto Ethernet, Bluetooth, gestión inteligente del acumulador de energía eléctrica, algoritmo de carga del acumulador de energía eléctrica programable, protecciones eléctricas y sensor de temperatura interna. (material) | 1 | 3653.18 | 3653.180 |
| mo003 | h | Electricista. (mano de obra) | 0.261 | 60.7 | 15.843 |
| mo102 | h | Ayudante de electricista. (mano de obra) | 0.261 | 44.07 | 11.502 |
| % | % | Herramienta menor | 2 % | 3680.525 | 73.611 |
|  |  | Costes directos |  |  | 3754.136 |
