# Cable eléctrico de 0,6/1 kV de tensión nominal

- Propiedad del archivo: CYPE Ingenieros S.A.
- Formato: FIEBDC-3/2016
- Programa: Generador de precios de la construcción. CYPE Ingenieros, S.A.
- Fecha: 17/04/2024
- Ámbito geográfico: Guatemala
- Divisa: GTQ
- Costes indirectos: 3 %
- Gastos generales: 13 %
- Beneficio industrial: 6 %
- IVA: 12 %

## I Instalaciones

### IE Eléctricas

#### IEH Cables

**IEH012** m Cable eléctrico de 0,6/1 kV de tensión nominal.
Cable unipolar RV-K, siendo su tensión asignada de 0,6/1 kV, reacción al fuego clase Eca, con conductor de cobre clase 5 (-K) de 2,5 mm² de sección, con aislamiento de polietileno reticulado (R) y cubierta de PVC (V). Incluso accesorios y elementos de sujeción.
Incluye: Tendido del cable. Conexionado. Comprobación de su correcto funcionamiento.
Criterio de medición de proyecto: Longitud medida según documentación gráfica de Proyecto.
Criterio de medición de obra: Se medirá la longitud realmente ejecutada según especificaciones de Proyecto.

| Código | Ud | Descripción | Rendimiento | Precio | Importe |
|---|---|---|---|---|---|
| mt35cun030a | m | Cable unipolar RV-K, siendo su tensión asignada de 0,6/1 kV, reacción al fuego clase Eca según UNE-EN 50575, con conductor de cobre clase 5 (-K) de 2,5 mm² de sección, con aislamiento de polietileno reticulado (R) y cubierta de PVC (V). (material) | 1 | 7.03 | 7.030 |
| mo003 | h | Electricista. (mano de obra) | 0.018 | 60.7 | 1.093 |
| mo102 | h | Ayudante de electricista. (mano de obra) | 0.018 | 44.07 | 0.793 |
| % | % | Herramienta menor | 2 % | 8.916 | 0.178 |
|  |  | Costes directos |  |  | 9.094 |

Residuos:
- colocación: mt35cun030a; factor de residuo 0.0165

## Recursos

**mt35cun030a** m Cable unipolar RV-K
Datos técnicos: Coste energético 2.247 MJ; Emisión de CO2 0.098 kg; Código LER 17 04 11; Masa del elemento 0.06 kg; Volumen 0.00004 m3
Residuos:
- embalaje: re150101 Envases de papel y cartón. (componente de residuo); rendimiento 0.065 kg; Código LER 15 01 01; Masa del elemento 1 kg; Volumen 0.001333 m3
