# Rociador

- Propiedad del archivo: CYPE Ingenieros S.A.
- Formato: FIEBDC-3/2016
- Programa: Generador de precios de la construcción. CYPE Ingenieros, S.A.
- Fecha: 28/03/2025
- Ámbito geográfico: Guatemala
- Divisa: GTQ
- Costes indirectos: 3 %
- Gastos generales: 13 %
- Beneficio industrial: 6 %
- IVA: 12 %

## I Instalaciones

### IF Plomería

#### IFO Protección contra incendios para viviendas

**IFO030** Ud Rociador.
Rociador automático colgante, residencial, respuesta rápida, con ampolla fusible de vidrio frágil de 3 mm de diámetro y disolución alcohólica de color rojo, rotura a 68°C, de 1/2" DN 15 mm de diámetro de rosca, coeficiente de descarga K de 70 (métrico). Incluso accesorios y piezas especiales para conexión a la red de distribución de agua. Totalmente montado, conexionado y probado.
Incluye: Replanteo de la situación del rociador, coordinado con el resto de instalaciones o elementos que puedan tener interferencias. Conexión a la red de distribución de agua.
Criterio de medición de proyecto: Número de unidades previstas, según documentación gráfica de Proyecto.
Criterio de medición de obra: Se medirá el número de unidades realmente ejecutadas según especificaciones de Proyecto.

| Código | Ud | Descripción | Rendimiento | Precio | Importe |
|---|---|---|---|---|---|
| mt41upo010a | Ud | Rociador automático colgante, residencial, respuesta rápida, con ampolla fusible de vidrio frágil de 3 mm de diámetro y disolución alcohólica de color rojo, rotura a 68°C, de 1/2" DN 15 mm de diámetro de rosca, coeficiente de descarga K de 70 (métrico). (material) | 1 | 397.54 | 397.540 |
| mt37tpu530c | Ud | Tee con salida roscada hembra, de plástico (PPSU), de 25 mm x 1/2" x 25 mm. (material) | 1 | 118.24 | 118.240 |
| mo008 | h | Plomero. (mano de obra) | 0.292 | 66.67 | 19.468 |
| mo107 | h | Ayudante de plomero. (mano de obra) | 0.292 | 48.4 | 14.133 |
| % | % | Herramienta menor | 2 % | 549.381 | 10.988 |
|  |  | Costes directos |  |  | 560.369 |

Residuos:
- colocación: mt37tpu530c Tee con salida roscada hembra, de plástico (PPSU), de 25 mm x 1/2" x 25 mm; factor de residuo 0.02676

## Recursos

**mt37tpu530c** Ud Tee con salida roscada hembra, de plástico (PPSU), de 25 mm x 1/2" x 25 mm
Datos técnicos: Coste energético 9.707 MJ; Emisión de CO2 0.511 kg; Código LER 17 02 03; Masa del elemento 0.1 kg; Volumen 0.000167 m3
Residuos:
- embalaje: re150101 Envases de papel y cartón. (componente de residuo); rendimiento 0.035 kg; Código LER 15 01 01; Masa del elemento 1 kg; Volumen 0.001333 m3
