# Válvula limitadora de presión

- Propiedad del archivo: CYPE Ingenieros S.A.
- Formato: FIEBDC-3/2016
- Programa: Generador de precios de la construcción. CYPE Ingenieros, S.A.
- Fecha: 17/04/2024
- Ámbito geográfico: Guatemala
- Divisa: GTQ
- Costes indirectos: 3 %
- Gastos generales: 13 %
- Beneficio industrial: 6 %
- IVA: 12 %

## I Instalaciones

### IF Plomería

#### IFW Elementos

**IFW060** Ud Válvula limitadora de presión.
Válvula limitadora de presión de latón, de 3" DN 80 mm de diámetro, presión máxima de entrada de 25 bar y presión de salida regulable entre 1 y 6 bar. Incluso manómetro, elementos de montaje y demás accesorios necesarios para su correcto funcionamiento.
Incluye: Replanteo. Conexionado y comprobación de su correcto funcionamiento.
Criterio de medición de proyecto: Número de unidades previstas, según documentación gráfica de Proyecto.
Criterio de medición de obra: Se medirá el número de unidades realmente ejecutadas según especificaciones de Proyecto.

| Código | Ud | Descripción | Rendimiento | Precio | Importe |
|---|---|---|---|---|---|
| mt37svl020h | Ud | Válvula limitadora de presión de latón, de 3" DN 80 mm de diámetro, presión máxima de entrada de 25 bar y presión de salida regulable entre 1 y 6 bar, temperatura máxima de 80°C, con racores. (material) | 1 | 4058.09 | 4058.090 |
| mt42www041 | Ud | Manómetro con baño de glicerina y diámetro de esfera de 100 mm, con toma vertical, para montaje roscado de 1/4", escala de presión de 0 a 10 bar. (material) | 1 | 480.35 | 480.350 |
| mt37www010 | Ud | Material auxiliar para instalaciones de plomería. (material) | 1 | 13.54 | 13.540 |
| mo008 | h | Plomero. (mano de obra) | 0.35 | 60.7 | 21.245 |
| mo107 | h | Ayudante de plomero. (mano de obra) | 0.35 | 44.07 | 15.425 |
| % | % | Herramienta menor | 2 % | 4588.650 | 91.773 |
|  |  | Costes directos |  |  | 4680.423 |

## Recursos

**mt37svl020h** Ud Válvula limitadora de presión de latón
Datos técnicos: Coste energético 0.046 MJ; Emisión de CO2 0.073 kg
Residuos:
- embalaje: re150101 Envases de papel y cartón. (componente de residuo); rendimiento 0.086 kg; Código LER 15 01 01; Masa del elemento 1 kg; Volumen 0.001333 m3
