# Purgador

- Propiedad del archivo: CYPE Ingenieros S.A.
- Formato: FIEBDC-3/2016
- Programa: Generador de precios de la construcción. CYPE Ingenieros, S.A.
- Fecha: 17/04/2024
- Ámbito geográfico: Guatemala
- Divisa: GTQ
- Costes indirectos: 3 %
- Gastos generales: 13 %
- Beneficio industrial: 6 %
- IVA: 12 %

## I Instalaciones

### IF Plomería

#### IFW Elementos

**IFW050** Ud Purgador.
Purgador automático de aire con boya y rosca de 1/8" de diámetro, cuerpo y tapa de latón, para una presión máxima de trabajo de 10 bar y una temperatura máxima de 115°C.
Incluye: Replanteo. Colocación. Conexionado y comprobación de su correcto funcionamiento.
Criterio de medición de proyecto: Número de unidades previstas, según documentación gráfica de Proyecto.
Criterio de medición de obra: Se medirá el número de unidades realmente ejecutadas según especificaciones de Proyecto.

| Código | Ud | Descripción | Rendimiento | Precio | Importe |
|---|---|---|---|---|---|
| mt37sgl020a | Ud | Purgador automático de aire con boya y rosca de 1/8" de diámetro, cuerpo y tapa de latón, para una presión máxima de trabajo de 10 bar y una temperatura máxima de 115°C. (material) | 1 | 178.27 | 178.270 |
| mt37www010 | Ud | Material auxiliar para instalaciones de plomería. (material) | 1 | 13.54 | 13.540 |
| mo008 | h | Plomero. (mano de obra) | 0.117 | 60.7 | 7.102 |
| mo107 | h | Ayudante de plomero. (mano de obra) | 0.117 | 44.07 | 5.156 |
| % | % | Herramienta menor | 2 % | 204.068 | 4.081 |
|  |  | Costes directos |  |  | 208.149 |

## Recursos

**mt37sgl020a** Ud Purgador automático de aire con boya y rosca de 1/8" de diámetro
Datos técnicos: Coste energético 21.123 MJ; Emisión de CO2 1.477 kg
Residuos:
- embalaje: re150101 Envases de papel y cartón. (componente de residuo); rendimiento 0.072 kg; Código LER 15 01 01; Masa del elemento 1 kg; Volumen 0.001333 m3
