# Filtro retenedor de residuos de gas

- Propiedad del archivo: CYPE Ingenieros S.A.
- Formato: FIEBDC-3/2016
- Programa: Generador de precios de la construcción. CYPE Ingenieros, S.A.
- Fecha: 17/04/2024
- Ámbito geográfico: Guatemala
- Divisa: GTQ
- Costes indirectos: 3 %
- Gastos generales: 13 %
- Beneficio industrial: 6 %
- IVA: 12 %

## I Instalaciones

### IG Gases combustibles

#### IGW Elementos

**IGW025** Ud Filtro retenedor de residuos de gas.
Filtro retenedor de residuos de aluminio, con tamiz de acero inoxidable con perforaciones de 50 µm de diámetro, con bridas de 2", PN=6 bar.
Incluye: Montaje, conexionado y comprobación de su correcto funcionamiento.
Criterio de medición de proyecto: Número de unidades previstas, según documentación gráfica de Proyecto.
Criterio de medición de obra: Se medirá el número de unidades realmente ejecutadas según especificaciones de Proyecto.

| Código | Ud | Descripción | Rendimiento | Precio | Importe |
|---|---|---|---|---|---|
| mt43acf060b | Ud | Filtro retenedor de residuos de aluminio, con tamiz de acero inoxidable con perforaciones de 50 µm de diámetro, con bridas de 2", PN=6 bar. (material) | 1 | 2013.54 | 2013.540 |
| mo010 | h | Instalador de gas. (mano de obra) | 0.234 | 60.7 | 14.204 |
| mo109 | h | Ayudante de instalador de gas. (mano de obra) | 0.234 | 44.07 | 10.312 |
| % | % | Herramienta menor | 2 % | 2038.056 | 40.761 |
|  |  | Costes directos |  |  | 2078.817 |

## Recursos

**mt43acf060b** Ud Filtro retenedor de residuos de aluminio
Datos técnicos: Coste energético 197.486 MJ; Emisión de CO2 15.617 kg
Residuos:
- embalaje: re150101 Envases de papel y cartón. (componente de residuo); rendimiento 0.085 kg; Código LER 15 01 01; Masa del elemento 1 kg; Volumen 0.001333 m3
