# Luminaria de pie con lámpara LED

- Propiedad del archivo: CYPE Ingenieros S.A.
- Formato: FIEBDC-3/2016
- Programa: Generador de precios de la construcción. CYPE Ingenieros, S.A.
- Fecha: 17/04/2024
- Ámbito geográfico: Guatemala
- Divisa: GTQ
- Costes indirectos: 3 %
- Gastos generales: 13 %
- Beneficio industrial: 6 %
- IVA: 12 %

## I Instalaciones

### II Iluminación

#### III Interior

**III181** Ud Luminaria de pie con lámpara LED.
Luminaria de pie, de 252 mm de diámetro y 1750 mm de altura, de 30 W, alimentación a 220/240 V y 50-60 Hz, con lámpara LED no reemplazable, temperatura de color regulable entre 3000 y 5000 K, flujo luminoso 2400 lúmenes, grado de protección IP20, con cuerpo de luminaria de acero, acabado lacado color negro; cabezal orientable; mástil; regulador de intensidad; mando a distancia y base circular.
Incluye: Montaje, conexionado y comprobación de su correcto funcionamiento.
Criterio de medición de proyecto: Número de unidades previstas, según documentación gráfica de Proyecto.
Criterio de medición de obra: Se medirá el número de unidades realmente ejecutadas según especificaciones de Proyecto.

| Código | Ud | Descripción | Rendimiento | Precio | Importe |
|---|---|---|---|---|---|
| mt34ilg010a | Ud | Luminaria de pie, de 252 mm de diámetro y 1750 mm de altura, de 30 W, alimentación a 220/240 V y 50-60 Hz, con lámpara LED no reemplazable, temperatura de color regulable entre 3000 y 5000 K, flujo luminoso 2400 lúmenes, grado de protección IP20, con cuerpo de luminaria de acero, acabado lacado color negro; cabezal orientable; mástil; regulador de intensidad; mando a distancia y base circular. (material) | 1 | 646.96 | 646.960 |
| mo003 | h | Electricista. (mano de obra) | 0.117 | 60.7 | 7.102 |
| mo102 | h | Ayudante de electricista. (mano de obra) | 0.117 | 44.07 | 5.156 |
| % | % | Herramienta menor | 2 % | 659.218 | 13.184 |
|  |  | Costes directos |  |  | 672.402 |
