# Luminaria sobre carril precableado

- Propiedad del archivo: CYPE Ingenieros S.A.
- Formato: FIEBDC-3/2016
- Programa: Generador de precios de la construcción. CYPE Ingenieros, S.A.
- Fecha: 17/04/2024
- Ámbito geográfico: Guatemala
- Divisa: GTQ
- Costes indirectos: 3 %
- Gastos generales: 13 %
- Beneficio industrial: 6 %
- IVA: 12 %

## I Instalaciones

### II Iluminación

#### III Interior

**III260** Ud Luminaria sobre carril precableado.
Luminaria de lámina de acero, acabado termoesmaltado, de color blanco, no regulable, de 68 W, alimentación a 220/240 V y 50-60 Hz, de 124,2x1518x96,3 mm, con lámpara LED no reemplazable, temperatura de color 4000 K, óptica formada por reflector recubierto con aluminio vaporizado, acabado muy brillante, de alto rendimiento, haz de luz extensivo, índice de reproducción cromática mayor de 80, flujo luminoso 7350 lúmenes, grado de protección IP20. Instalación sobre carril precableado.
Criterio de valoración económica: El precio no incluye el carril precableado.
Incluye: Replanteo. Montaje, conexionado y comprobación de su correcto funcionamiento.
Criterio de medición de proyecto: Número de unidades previstas, según documentación gráfica de Proyecto.
Criterio de medición de obra: Se medirá el número de unidades realmente ejecutadas según especificaciones de Proyecto.

| Código | Ud | Descripción | Rendimiento | Precio | Importe |
|---|---|---|---|---|---|
| mt34lle170ba | Ud | Luminaria para carril precableado, de lámina de acero, acabado termoesmaltado, de color blanco, no regulable, de 68 W, alimentación a 220/240 V y 50-60 Hz, de 124,2x1518x96,3 mm, con lámpara LED no reemplazable, temperatura de color 4000 K, óptica formada por reflector recubierto con aluminio vaporizado, acabado muy brillante, de alto rendimiento, haz de luz extensivo, índice de reproducción cromática mayor de 80, flujo luminoso 7350 lúmenes, grado de protección IP20. (material) | 1 | 2896.06 | 2896.060 |
| mo003 | h | Electricista. (mano de obra) | 0.175 | 60.7 | 10.623 |
| mo102 | h | Ayudante de electricista. (mano de obra) | 0.175 | 44.07 | 7.712 |
| % | % | Herramienta menor | 2 % | 2914.395 | 58.288 |
|  |  | Costes directos |  |  | 2972.683 |
