# Caja de registro de entrada

- Propiedad del archivo: CYPE Ingenieros S.A.
- Formato: FIEBDC-3/2016
- Programa: Generador de precios de la construcción. CYPE Ingenieros, S.A.
- Fecha: 17/04/2024
- Ámbito geográfico: Guatemala
- Divisa: GTQ
- Costes indirectos: 3 %
- Gastos generales: 13 %
- Beneficio industrial: 6 %
- IVA: 12 %

## I Instalaciones

### IL Infraestructura de telecomunicaciones

#### ILA Acometidas

**ILA010** Ud Caja de registro de entrada.
Caja de registro de entrada prefabricada para ICT de 800x700x820 mm de dimensiones interiores, con ganchos para tracción, marco y tapa, más de 100 puntos de acceso a usuario (PAU), para unión entre las redes de alimentación de telecomunicación de los distintos operadores y la infraestructura común de telecomunicación del edificio, colocada sobre solera de concreto masivo f'c=210 kg/cm² (3000 psi), clase de exposición F0 S0 P0 C0, tamaño máximo del agregado 19 mm (3/4"), consistencia blanda de 10 cm de espesor.
Criterio de valoración económica: El precio no incluye la excavación ni el relleno perimetral posterior.
Incluye: Replanteo. Eliminación de las tierras sueltas del fondo de la excavación. Fundido y compactación del concreto en formación de solera. Montaje de las piezas prefabricadas. Conexionado de tubos de la canalización. Colocación de accesorios. Ejecución de remates.
Criterio de medición de proyecto: Número de unidades previstas, según documentación gráfica de Proyecto.
Criterio de medición de obra: Se medirá el número de unidades realmente ejecutadas según especificaciones de Proyecto.

| Código | Ud | Descripción | Rendimiento | Precio | Importe |
|---|---|---|---|---|---|
| mt10hmf050Gde | m³ | Concreto masivo f'c=210 kg/cm² (3000 psi), clase de exposición F0 S0 P0 C0, tamaño máximo del agregado 19 mm (3/4"), consistencia blanda, premezclado, según ACI 318. (material) | 0.182 | 1323.07 | 240.799 |
| mt40iar010c | Ud | Caja de registro de entrada prefabricada para ICT de 800x700x820 mm de dimensiones interiores, con ganchos para tracción, marco y tapa. (material) | 1 | 3958.68 | 3958.680 |
| mo020 | h | Mampostero. (mano de obra) | 1.54 | 59.07 | 90.968 |
| mo113 | h | Peón mampostero. (mano de obra) | 0.385 | 42.54 | 16.378 |
| % | % | Herramienta menor | 2 % | 4306.825 | 86.137 |
|  |  | Costes directos |  |  | 4392.962 |

Residuos:
- colocación: mt10hmf050Gde; factor de residuo 0.00104059

## Recursos

**mt10hmf050Gde** m³ Concreto masivo f'c=210 kg/cm² (3000 psi)
Datos técnicos: Coste energético 1840.000 MJ; Emisión de CO2 230.000 kg; Código LER 17 01 01; Masa del elemento 2300 kg; Volumen 1.533333 m3
