# Canalización externa enterrada

- Propiedad del archivo: CYPE Ingenieros S.A.
- Formato: FIEBDC-3/2016
- Programa: Generador de precios de la construcción. CYPE Ingenieros, S.A.
- Fecha: 17/04/2024
- Ámbito geográfico: Guatemala
- Divisa: GTQ
- Costes indirectos: 3 %
- Gastos generales: 13 %
- Beneficio industrial: 6 %
- IVA: 12 %

## I Instalaciones

### IL Infraestructura de telecomunicaciones

#### ILA Acometidas

**ILA020** m Canalización externa enterrada.
Canalización externa, entre la caja de registro de entrada y el registro de enlace inferior en el interior del edificio o directamente en el RITI o RITU, en edificación de hasta 4 PAU, formada por 3 tubos (2 TBA+STDP, 1 reserva) de polietileno de 63 mm de diámetro, suministrado en rollo, resistencia a la compresión 450 N, resistencia al impacto 20 julios, ejecutada en zanja de 45x75 cm, con los tubos embebidos en un prisma de concreto masivo f'c=210 kg/cm² (3000 psi), clase de exposición F0 S0 P0 C0, tamaño máximo del agregado 19 mm (3/4"), consistencia blanda con 6 cm de recubrimiento superior e inferior y 5,5 cm de recubrimiento lateral. Instalación enterrada. Incluso soportes separadores de tubos de PVC colocados cada 100 cm e hilo guía.
Criterio de valoración económica: El precio no incluye la excavación ni el relleno perimetral posterior.
Incluye: Replanteo del recorrido de la canalización. Refinado de fondos y laterales a mano, con extracción de las tierras. Fundido y compactación del concreto en formación de solera. Presentación en seco de los tubos. Fundido y compactación del concreto para formación del prisma.
Criterio de medición de proyecto: Longitud medida en proyección horizontal, según documentación gráfica de Proyecto.
Criterio de medición de obra: Se medirá, en proyección horizontal, la longitud realmente ejecutada según especificaciones de Proyecto.

| Código | Ud | Descripción | Rendimiento | Precio | Importe |
|---|---|---|---|---|---|
| mt35aia070ac | m | Tubo curvable, suministrado en rollo, de polietileno de doble pared (interior lisa y exterior corrugada), de color naranja, de 63 mm de diámetro nominal, para canalización enterrada, resistencia a la compresión 450 N, resistencia al impacto 20 julios, con grado de protección IP549, con hilo guía incorporado. (material) | 3 | 42.08 | 126.240 |
| mt40iva020d | Ud | Soporte separador de tubos de PVC rígido de 63 mm de diámetro. (material) | 1.18 | 18.64 | 21.995 |
| mt10hmf050Gde | m³ | Concreto masivo f'c=210 kg/cm² (3000 psi), clase de exposición F0 S0 P0 C0, tamaño máximo del agregado 19 mm (3/4"), consistencia blanda, premezclado, según ACI 318. (material) | 0.073 | 1323.07 | 96.584 |
| mo020 | h | Mampostero. (mano de obra) | 0.071 | 59.07 | 4.194 |
| mo113 | h | Peón mampostero. (mano de obra) | 0.071 | 42.54 | 3.020 |
| % | % | Herramienta menor | 2 % | 252.033 | 5.041 |
|  |  | Costes directos |  |  | 257.074 |

Residuos:
- colocación: mt35aia070ac; factor de residuo 0.0275
- colocación: mt10hmf050Gde; factor de residuo 0.00104059

## Recursos

**mt35aia070ac** m Tubo curvable, suministrado en rollo
Datos técnicos: Coste energético 66.847 MJ; Emisión de CO2 3.319 kg; Código LER 17 02 03; Masa del elemento 0.69 kg; Volumen 0.00115 m3

**mt10hmf050Gde** m³ Concreto masivo f'c=210 kg/cm² (3000 psi)
Datos técnicos: Coste energético 1840.000 MJ; Emisión de CO2 230.000 kg; Código LER 17 01 01; Masa del elemento 2300 kg; Volumen 1.533333 m3
