# Pulsador KNX. Instalación empotrada

- Propiedad del archivo: CYPE Ingenieros S.A.
- Formato: FIEBDC-3/2016
- Programa: Generador de precios de la construcción. CYPE Ingenieros, S.A.
- Fecha: 17/04/2024
- Ámbito geográfico: Guatemala
- Divisa: GTQ
- Costes indirectos: 3 %
- Gastos generales: 13 %
- Beneficio industrial: 6 %
- IVA: 12 %

## I Instalaciones

### IM Domóticas e inmóticas

#### IMK Componentes del sistema KNX

**IMK100** Ud Pulsador KNX. Instalación empotrada.
Pulsador KNX con ventana de control y sensor de temperatura, formado por mecanismo para pulsador con protocolo de comunicación KNX, con tecla de material termoplástico color blanco acabado brillante y marco embellecedor para 1 elemento de material termoplástico color blanco acabado brillante. Instalación empotrada.
Criterio de valoración económica: El precio no incluye la caja para mecanismo empotrado.
Incluye: Montaje y conexionado.
Criterio de medición de proyecto: Número de unidades previstas, según documentación gráfica de Proyecto.
Criterio de medición de obra: Se medirá el número de unidades realmente ejecutadas según especificaciones de Proyecto.

| Código | Ud | Descripción | Rendimiento | Precio | Importe |
|---|---|---|---|---|---|
| mt33gik030ab | Ud | Mecanismo para pulsador con protocolo de comunicación KNX, con tecla de material termoplástico color blanco acabado brillante, con sensor de temperatura y borne de conexión y yee 45° KNX, para empotrar. (material) | 1 | 1066.3 | 1066.300 |
| mt33gir001aae | Ud | Marco embellecedor para 1 elemento de material termoplástico color blanco acabado brillante. (material) | 1 | 47.06 | 47.060 |
| mo003 | h | Electricista. (mano de obra) | 0.111 | 60.7 | 6.738 |
| mo102 | h | Ayudante de electricista. (mano de obra) | 0.111 | 44.07 | 4.892 |
| mo123 | h | Especialista en la puesta en marcha de instalaciones. (mano de obra) | 0.222 | 114.8 | 25.486 |
| % | % | Herramienta menor | 2 % | 1150.476 | 23.010 |
|  |  | Costes directos |  |  | 1173.486 |
