# Entrada binaria KNX

- Propiedad del archivo: CYPE Ingenieros S.A.
- Formato: FIEBDC-3/2016
- Programa: Generador de precios de la construcción. CYPE Ingenieros, S.A.
- Fecha: 28/03/2025
- Ámbito geográfico: Guatemala
- Divisa: GTQ
- Costes indirectos: 3 %
- Gastos generales: 13 %
- Beneficio industrial: 6 %
- IVA: 12 %

## I Instalaciones

### IM Domóticas e inmóticas

#### IMK Componentes del sistema KNX

**IMK200** Ud Entrada binaria KNX.
Entrada binaria para conectar hasta 4 dispositivos convencionales con tensión nominal 230 V, de 2 módulos, con protocolo de comunicación KNX. Montaje en carril DIN.
Incluye: Montaje y conexionado.
Criterio de medición de proyecto: Número de unidades previstas, según documentación gráfica de Proyecto.
Criterio de medición de obra: Se medirá el número de unidades realmente ejecutadas según especificaciones de Proyecto.

| Código | Ud | Descripción | Rendimiento | Precio | Importe |
|---|---|---|---|---|---|
| mt35dse010a | Ud | Entrada binaria para conectar hasta 4 dispositivos convencionales con tensión nominal 230 V, de 2 módulos, con protocolo de comunicación KNX, con borne de conexión y yee 45° KNX, para montaje en carril DIN. (material) | 1 | 3361.32 | 3361.320 |
| mo003 | h | Electricista. (mano de obra) | 0.245 | 66.67 | 16.334 |
| mo102 | h | Ayudante de electricista. (mano de obra) | 0.245 | 48.4 | 11.858 |
| mo123 | h | Especialista en la puesta en marcha de instalaciones. (mano de obra) | 0.491 | 126.09 | 61.910 |
| % | % | Herramienta menor | 2 % | 3451.422 | 69.028 |
|  |  | Costes directos |  |  | 3520.450 |
