# Actuador mixto KNX

- Propiedad del archivo: CYPE Ingenieros S.A.
- Formato: FIEBDC-3/2016
- Programa: Generador de precios de la construcción. CYPE Ingenieros, S.A.
- Fecha: 17/04/2024
- Ámbito geográfico: Guatemala
- Divisa: GTQ
- Costes indirectos: 3 %
- Gastos generales: 13 %
- Beneficio industrial: 6 %
- IVA: 12 %

## I Instalaciones

### IM Domóticas e inmóticas

#### IMK Componentes del sistema KNX

**IMK530** Ud Actuador mixto KNX.
Actuador de conmutación para control de hasta 6 dispositivos o de hasta 3 accionamientos de persianas, de 4 módulos, con protocolo de comunicación KNX, de 16 A de intensidad máxima para alimentación a 230 V. Montaje en carril DIN.
Incluye: Montaje y conexionado.
Criterio de medición de proyecto: Número de unidades previstas, según documentación gráfica de Proyecto.
Criterio de medición de obra: Se medirá el número de unidades realmente ejecutadas según especificaciones de Proyecto.

| Código | Ud | Descripción | Rendimiento | Precio | Importe |
|---|---|---|---|---|---|
| mt35dat100a | Ud | Actuador de conmutación para control de hasta 6 dispositivos o de hasta 3 accionamientos de persianas, de 4 módulos, con protocolo de comunicación KNX, de 16 A de intensidad máxima para alimentación a 230 V, con borne de conexión y yee 45° KNX, para montaje en carril DIN. (material) | 1 | 1793.54 | 1793.540 |
| mo003 | h | Electricista. (mano de obra) | 0.257 | 60.7 | 15.600 |
| mo102 | h | Ayudante de electricista. (mano de obra) | 0.257 | 44.07 | 11.326 |
| mo123 | h | Especialista en la puesta en marcha de instalaciones. (mano de obra) | 0.514 | 114.8 | 59.007 |
| % | % | Herramienta menor | 2 % | 1879.473 | 37.589 |
|  |  | Costes directos |  |  | 1917.062 |
