# Cable bus de comunicaciones

- Propiedad del archivo: CYPE Ingenieros S.A.
- Formato: FIEBDC-3/2016
- Programa: Generador de precios de la construcción. CYPE Ingenieros, S.A.
- Fecha: 28/03/2025
- Ámbito geográfico: Guatemala
- Divisa: GTQ
- Costes indirectos: 3 %
- Gastos generales: 13 %
- Beneficio industrial: 6 %
- IVA: 12 %

## I Instalaciones

### IM Domóticas e inmóticas

#### IMK Componentes del sistema KNX

**IMK930** m Cable bus de comunicaciones.
Cable bus rígido, apantallado, de 4 hilos, de 0,8 mm² de sección por hilo. Incluso accesorios y elementos de sujeción.
Incluye: Tendido de cables. Conexionado.
Criterio de medición de proyecto: Longitud medida según documentación gráfica de Proyecto.
Criterio de medición de obra: Se medirá la longitud realmente ejecutada según especificaciones de Proyecto.

| Código | Ud | Descripción | Rendimiento | Precio | Importe |
|---|---|---|---|---|---|
| mt35cun210a | m | Cable bus rígido, apantallado, de 4 hilos, de 0,8 mm² de sección por hilo (material) | 1 | 8.86 | 8.860 |
| mo003 | h | Electricista. (mano de obra) | 0.012 | 66.67 | 0.800 |
| mo102 | h | Ayudante de electricista. (mano de obra) | 0.012 | 48.4 | 0.581 |
| % | % | Herramienta menor | 2 % | 10.241 | 0.205 |
|  |  | Costes directos |  |  | 10.446 |

Residuos:
- colocación: mt35cun210a Cable bus rígido, apantallado, de 4 hilos, de 0,8 mm² de sección por hilo; factor de residuo 0.0165

## Recursos

**mt35cun210a** m Cable bus rígido, apantallado, de 4 hilos, de 0,8 mm² de sección por hilo
Datos técnicos: Coste energético 6.670 MJ; Emisión de CO2 0.183 kg; Código LER 17 04 11; Masa del elemento 0.18 kg; Volumen 0.00012 m3
Residuos:
- embalaje: re150101 Envases de papel y cartón. (componente de residuo); rendimiento 0.065 kg; Código LER 15 01 01; Masa del elemento 1 kg; Volumen 0.001333 m3
