# Conducto para la captación del radón

- Propiedad del archivo: CYPE Ingenieros S.A.
- Formato: FIEBDC-3/2016
- Programa: Generador de precios de la construcción. CYPE Ingenieros, S.A.
- Fecha: 17/04/2024
- Ámbito geográfico: Guatemala
- Divisa: GTQ
- Costes indirectos: 3 %
- Gastos generales: 13 %
- Beneficio industrial: 6 %
- IVA: 12 %

## I Instalaciones

### IN Protección frente al radón

#### IND Despresurización del terreno

**IND020** m Conducto para la captación del radón.
Conducto para la captación del radón, formado por tubo corrugado de polietileno de alta densidad (PEAD/HDPE) color negro, de 125 mm de diámetro nominal, con perforado total a 360° en el valle del corrugado.
Criterio de valoración económica: El precio no incluye la excavación ni el relleno posterior.
Incluye: Replanteo y trazado del conducto. Conexionado y comprobación de su correcto funcionamiento.
Criterio de medición de proyecto: Longitud medida según documentación gráfica de Proyecto.
Criterio de medición de obra: Se medirá la longitud realmente ejecutada según especificaciones de Proyecto.

| Código | Ud | Descripción | Rendimiento | Precio | Importe |
|---|---|---|---|---|---|
| mt41tcr010b | m | Tubo corrugado de polietileno de alta densidad (PEAD/HDPE) color negro, de 125 mm de diámetro nominal, con perforado total a 360° en el valle del corrugado, suministrado en rollos de 50 m, para la captación del radón. (material) | 1.02 | 79.19 | 80.774 |
| mo011 | h | Montador. (mano de obra) | 0.071 | 60.7 | 4.310 |
| mo080 | h | Ayudante de montador. (mano de obra) | 0.071 | 44.16 | 3.135 |
| % | % | Herramienta menor | 2 % | 88.219 | 1.764 |
|  |  | Costes directos |  |  | 89.983 |
