# Escalera de emergencia

- Propiedad del archivo: CYPE Ingenieros S.A.
- Formato: FIEBDC-3/2016
- Programa: Generador de precios de la construcción. CYPE Ingenieros, S.A.
- Fecha: 17/04/2024
- Ámbito geográfico: Guatemala
- Divisa: GTQ
- Costes indirectos: 3 %
- Gastos generales: 13 %
- Beneficio industrial: 6 %
- IVA: 12 %

## I Instalaciones

### IO Contra incendios

#### IOE Escaleras de emergencia

**IOE010** Ud Escalera de emergencia.
Escalera metálica de emergencia situada en el exterior del edificio, compuesta de zancas y descansos, para 7 plantas, de altura máxima de planta 3 m, recta y con dos tramos rectos, con una ancho útil de 1 m para una sobrecarga de uso de 400 kg/m², Euroclase A1 de reacción al fuego, elaborada en taller y montada en obra mediante uniones soldadas. Compuesta de: CIMENTACIÓN de concreto reforzado, realizada con concreto f'c=210 kg/cm² (3000 psi), clase de exposición F0 S0 P0 C0, tamaño máximo del agregado 12,5 mm (1/2"), consistencia blanda, preparado en obra, y acero Grado 60 (fy=4200 kg/cm²), con una cuantía aproximada de 50 kg/m³, hormigonada sobre base de concreto de limpieza, en el fondo de la excavación previamente realizada. ESTRUCTURA metálica de perfiles de acero S 275 JR laminado en caliente, formada por dos soportes intermedios con perfiles HEB, viga zanca con perfiles IPE y viga ménsula para soporte de la viga de descanso con perfiles HEB. PELDAÑEADO Y MESETA de lámina lagrimada de acero galvanizado, de 3 mm de espesor y BARANDILLA de 1,10 m de altura, de tubo de acero laminado en frío, de 40x20x1,5 mm y 20x20x1,5 mm, colocada en todo su perímetro y en el hueco de la escalera. Incluso placas de anclaje a la cimentación y a la estructura del edificio, piezas especiales y despuntes.
Criterio de valoración económica: El precio incluye el corte, doblado y montaje de la armaduría en el lugar definitivo de su colocación en obra, pero no incluye la excavación de la cimentación ni el encofrado.
Incluye: Formación de la capa de concreto de limpieza. Colocación de la armaduría con separadores homologados. Preparación del concreto. Fundido y compactación del concreto. Coronación y enrase de la cimentación con las placas de anclaje. Curado del concreto. Replanteo y marcado de los ejes de las columnas metálicas. Corte y ajuste de las piezas. Izado y presentación de las vigas. Aplomado. Resolución de las uniones a la base de cimentación. Reglaje de la pieza y ajuste definitivo de las uniones. Comprobación final del aplomado. Uniones al edificio. Ejecución de encuentros especiales y remates. Aplicación de dos manos de imprimación anticorrosiva.
Criterio de medición de proyecto: Número de unidades previstas, según documentación gráfica de Proyecto.
Criterio de medición de obra: Se medirá el número de unidades realmente ejecutadas según especificaciones de Proyecto.

| Código | Ud | Descripción | Rendimiento | Precio | Importe |
|---|---|---|---|---|---|
| mt10hmf050Gae | m³ | Concreto masivo f'c=100 kg/cm² (1500 psi), clase de exposición F0 S0 P0 C0, tamaño máximo del agregado 19 mm (3/4"), consistencia blanda, premezclado, según ACI 318. (material) | 1.05 | 1181.98 | 1241.079 |
| mt08aaa010a | m³ | Agua. (material) | 1.563 | 11.92 | 18.631 |
| mt01arg000q | m³ | Arena de río. (material) | 3.654 | 118.63 | 433.474 |
| mt01arg001qf | m³ | Piedrín de 1/2", de tamaño máximo 12,5 mm. (material) | 3.654 | 214.05 | 782.139 |
| mt08cem000q | kg | Cemento gris en sacos. (material) | 2895.456 | 2.09 | 6051.503 |
| mt07aco020a | Ud | Separador homologado para cimentaciones. (material) | 48.8 | 1.21 | 59.048 |
| mt07aco140a | kg | Acero en varillas corrugadas, Grado 60 (fy=4200 kg/cm²), de varios diámetros, según NTG 36011, ASTM A 615 y ASTM A 615 M. (material) | 50 | 7.61 | 380.500 |
| mt41esc010a | Ud | Módulo de escalera metálica de emergencia, recta y con dos tramos rectos por planta de 3 m de altura máxima, con una ancho útil de 1 m, para una sobrecarga de uso de 400 kg/m², Euroclase A1 de reacción al fuego, compuesto por: una estructura metálica de perfiles de acero S 275 JR laminado en caliente, formada por dos soportes intermedios con perfiles HEB, viga zanca con perfiles IPE y viga ménsula para soporte de la viga de descanso con perfiles HEB; escalonado y descanso de lámina lagrimada de acero galvanizado, de 3 mm de espesor; y por una barandilla, de 1,10 m de altura, de tubo de acero laminado en frío, de 40x20x1,5 mm y 20x20x1,5 mm, colocada en todo su perímetro y en el hueco de la escalera; con preparación de superficies en grado SA21/2 según ISO 8501-1 y aplicación posterior de dos manos de imprimación con un espesor mínimo de película seca de 30 micras por mano; elaborado en taller. (material) | 7 | 33731.6 | 236121.200 |
| mt07ala010deb | kg | Acero laminado S275JR, en perfiles laminados en caliente, piezas simples, para aplicaciones estructurales, acabado con imprimación antioxidante. Trabajado y montado en taller, para colocar con uniones soldadas en obra. (material) | 70 | 15.52 | 1086.400 |
| mt27pfi010 | l | Imprimación de secado rápido, formulada con resinas alquídicas modificadas y fosfato de zinc. (material) | 24.5 | 46.59 | 1141.455 |
| mq07gte010a | h | Grúa autopropulsada de brazo telescópico con una capacidad de elevación de 12 t y 20 m de altura máxima de trabajo. (maquinaria) | 11.36 | 396.3 | 4501.968 |
| mq06hor010 | h | Concretera mecánica eléctrica con una capacidad de amasado de 160 l. (maquinaria) | 4.667 | 24.91 | 116.255 |
| mq08sol020 | h | Equipo y elementos auxiliares para soldadura eléctrica. (maquinaria) | 23.184 | 24.73 | 573.340 |
| mo043 | h | Armador. (mano de obra) | 0.196 | 61.47 | 12.048 |
| mo090 | h | Ayudante de armador. (mano de obra) | 0.295 | 45.92 | 13.546 |
| mo113 | h | Peón mampostero. (mano de obra) | 7.864 | 42.54 | 334.535 |
| mo112 | h | Peón mampostero capacitado. (mano de obra) | 8.238 | 43.24 | 356.211 |
| mo045 | h | Fundidor de productos del concreto. (mano de obra) | 0.374 | 61.47 | 22.990 |
| mo092 | h | Ayudante fundidor de productos del concreto. (mano de obra) | 2.247 | 45.92 | 103.182 |
| mo047 | h | Montador de estructura metálica. (mano de obra) | 30.08 | 61.47 | 1849.018 |
| mo094 | h | Ayudante de montador de estructura metálica. (mano de obra) | 30.08 | 45.92 | 1381.274 |
| % | % | Herramienta menor | 2 % | 256579.796 | 5131.596 |
|  |  | Costes directos |  |  | 261711.392 |

Residuos:
- colocación: mt10hmf050Gae; factor de residuo 0.00116286
- colocación: mt01arg000q Arena de río; factor de residuo 0.00678787
- colocación: mt01arg001qf Piedrín de 1/2", de tamaño máximo 12,5 mm; factor de residuo 0.00708251
- colocación: mt08cem000q Cemento gris en sacos; factor de residuo 0.0063
- colocación: mt07aco140a; factor de residuo 0.0075
- colocación: mt41esc010a; factor de residuo 0.006
- colocación: mt07ala010deb; factor de residuo 0.0045
- colocación: mt27pfi010 Imprimación de secado rápido, formulada con resinas alquídicas modificadas y fosfato de zinc; factor de residuo 0.06

## Recursos

**mt10hmf050Gae** m³ Concreto masivo f'c=100 kg/cm² (1500 psi)
Datos técnicos: Coste energético 1840.000 MJ; Emisión de CO2 230.000 kg; Código LER 17 01 01; Masa del elemento 2300 kg; Volumen 1.533333 m3

**mt08aaa010a** m³ Agua
Datos técnicos: Coste energético 60.000 MJ; Emisión de CO2 30.000 kg

**mt01arg000q** m³ Arena de río
Datos técnicos: Coste energético 146.250 MJ; Emisión de CO2 7.800 kg; Código LER 01 04 09; Masa del elemento 1950 kg; Volumen 1.21875 m3

**mt01arg001qf** m³ Piedrín de 1/2", de tamaño máximo 12,5 mm
Datos técnicos: Coste energético 146.250 MJ; Emisión de CO2 7.800 kg; Código LER 01 04 08; Masa del elemento 1950 kg; Volumen 1.3 m3

**mt08cem000q** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt07aco020a** Ud Separador homologado para cimentaciones
Datos técnicos: Coste energético 1.105 MJ; Emisión de CO2 0.114 kg
Residuos:
- embalaje: re150101 Envases de papel y cartón; rendimiento 0.072 kg

**mt07aco140a** kg Acero en varillas corrugadas
Datos técnicos: Coste energético 9.830 MJ; Emisión de CO2 0.510 kg; Código LER 17 04 05; Masa del elemento 1 kg; Volumen 0.000476 m3

**mt41esc010a** Ud Módulo de escalera metálica de emergencia
Datos técnicos: Coste energético 20755.005 MJ; Emisión de CO2 1076.802 kg; Código LER 17 04 05; Masa del elemento 2111 kg; Volumen 1.005238 m3
Residuos:
- embalaje: re170203 Plástico; rendimiento 0.04 kg

**mt07ala010deb** kg Acero laminado S275JR
Datos técnicos: Coste energético 9.830 MJ; Emisión de CO2 0.510 kg; Código LER 17 04 05; Masa del elemento 1 kg; Volumen 0.000476 m3

**mt27pfi010** l Imprimación de secado rápido, formulada con resinas alquídicas modificadas y fosfato de zinc
Datos técnicos: Coste energético 114.556 MJ; Emisión de CO2 4.598 kg; Código LER 17 09 04; Masa del elemento 1.406 kg; Volumen 0.000937 m3
Residuos:
- embalaje: re150104 Envases metálicos. (componente de residuo); rendimiento 0.042 kg; Código LER 15 01 04; Masa del elemento 1 kg; Volumen 0.001667 m3
