# Extinguidor portátil de agua + agente encapsulador F-500, con presión incorporada

- Propiedad del archivo: CYPE Ingenieros S.A.
- Formato: FIEBDC-3/2016
- Programa: Generador de precios de la construcción. CYPE Ingenieros, S.A.
- Fecha: 17/04/2024
- Ámbito geográfico: Guatemala
- Divisa: GTQ
- Costes indirectos: 3 %
- Gastos generales: 13 %
- Beneficio industrial: 6 %
- IVA: 12 %

## I Instalaciones

### IO Contra incendios

#### IOX Extintores

**IOX360** Ud Extinguidor portátil de agua + agente encapsulador F-500, con presión incorporada.
Extinguidor portátil de agua + agente encapsulador F-500, con presión incorporada con nitrógeno, con 6 litros de agente extinguidor, de eficacia 13A, con casco de acero con revestimiento interior resistente a la corrosión y acabado exterior con pintura epoxi color rojo, tubo sonda, válvula de palanca, anilla de seguridad, manómetro, base de plástico y manguera con boquilla difusora. Incluso soporte y accesorios de montaje.
Incluye: Colocación y fijación del soporte. Colocación del extinguidor.
Criterio de medición de proyecto: Número de unidades previstas, según documentación gráfica de Proyecto.
Criterio de medición de obra: Se medirá el número de unidades realmente colocadas según especificaciones de Proyecto.

| Código | Ud | Descripción | Rendimiento | Precio | Importe |
|---|---|---|---|---|---|
| mt41ixf110e | Ud | Extinguidor portátil de agua + agente encapsulador F-500, con presión incorporada con nitrógeno, con 6 litros de agente extinguidor, de eficacia 13A, con casco de acero con revestimiento interior resistente a la corrosión y acabado exterior con pintura epoxi color rojo, tubo sonda, válvula de palanca, anilla de seguridad, manómetro, base de plástico y manguera con boquilla difusora, con soporte y accesorios de montaje. (material) | 1 | 4057.05 | 4057.050 |
| mo113 | h | Peón mampostero. (mano de obra) | 0.526 | 42.54 | 22.376 |
| % | % | Herramienta menor | 2 % | 4079.426 | 81.589 |
|  |  | Costes directos |  |  | 4161.015 |
