# Canalón visto de piezas cerámicas

- Propiedad del archivo: CYPE Ingenieros S.A.
- Formato: FIEBDC-3/2016
- Programa: Generador de precios de la construcción. CYPE Ingenieros, S.A.
- Fecha: 17/04/2024
- Ámbito geográfico: Guatemala
- Divisa: GTQ
- Costes indirectos: 3 %
- Gastos generales: 13 %
- Beneficio industrial: 6 %
- IVA: 12 %

## I Instalaciones

### IS Evacuación de aguas

#### ISC Canalones

**ISC015** m Canalón visto de piezas cerámicas.
Canalón en T de barro cocido, para recogida de aguas, formado por piezas fijadas con mortero de cemento, confeccionado en obra, dosificación 1:5, con una pendiente mínima del 0,5%. Incluso piezas especiales, remates finales y piezas de conexión a bajantes.
Incluye: Replanteo del recorrido del canalón. Montaje, conexionado y comprobación de su correcto funcionamiento.
Criterio de medición de proyecto: Longitud medida según documentación gráfica de Proyecto.
Criterio de medición de obra: Se medirá la longitud realmente ejecutada según especificaciones de Proyecto.

| Código | Ud | Descripción | Rendimiento | Precio | Importe |
|---|---|---|---|---|---|
| mt36cba010a | Ud | Canalón en T de barro cocido, circular, de 25 cm de longitud. (material) | 6 | 37.14 | 222.840 |
| mt36cba011a | Ud | Canalón en T de barro cocido con tapa, circular, de 25 cm de longitud. (material) | 5.5 | 39.47 | 217.085 |
| mt36cba012a | Ud | Pieza de conexión de canalón en T de barro cocido, circular, a bajante, de 25 cm de longitud. (material) | 0.2 | 99.34 | 19.868 |
| mt08aaa010a | m³ | Agua. (material) | 0.006 | 11.92 | 0.072 |
| mt01arg005a | t | Arena de cantera, para mortero preparado en obra. (material) | 0.032 | 162.52 | 5.201 |
| mt08cem000q | kg | Cemento gris en sacos. (material) | 6 | 2.09 | 12.540 |
| mq06hor010 | h | Concretera mecánica eléctrica con una capacidad de amasado de 160 l. (maquinaria) | 0.016 | 24.91 | 0.399 |
| mo008 | h | Plomero. (mano de obra) | 1.423 | 60.7 | 86.376 |
| mo107 | h | Ayudante de plomero. (mano de obra) | 1.613 | 44.07 | 71.085 |
| % | % | Herramienta menor | 2 % | 635.466 | 12.709 |
|  |  | Costes directos |  |  | 648.175 |

Residuos:
- colocación: mt01arg005a Arena de cantera, para mortero preparado en obra; factor de residuo 0.00501329
- colocación: mt08cem000q Cemento gris en sacos; factor de residuo 0.0063

## Recursos

**mt08aaa010a** m³ Agua
Datos técnicos: Coste energético 60.000 MJ; Emisión de CO2 30.000 kg

**mt01arg005a** t Arena de cantera, para mortero preparado en obra
Datos técnicos: Coste energético 75.000 MJ; Emisión de CO2 4.000 kg; Código LER 01 04 08; Masa del elemento 1000 kg; Volumen 0.666667 m3

**mt08cem000q** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
