# Caja sifón

- Propiedad del archivo: CYPE Ingenieros S.A.
- Formato: FIEBDC-3/2016
- Programa: Generador de precios de la construcción. CYPE Ingenieros, S.A.
- Fecha: 17/04/2024
- Ámbito geográfico: Guatemala
- Divisa: GTQ
- Costes indirectos: 3 %
- Gastos generales: 13 %
- Beneficio industrial: 6 %
- IVA: 12 %

## I Instalaciones

### IS Evacuación de aguas

#### ISD Yees 45° individuales

**ISD008** Ud Caja sifón.
Caja sifón de polipropileno, de color azul, de 110 mm de diámetro, con tres entradas de 40 mm de diámetro y una salida de 50 mm de diámetro, con rejilla de acero inoxidable, colocado superficialmente bajo la losa. Incluso prolongador.
Incluye: Presentación en seco de los tubos. Montaje, conexionado y comprobación de su correcto funcionamiento.
Criterio de medición de proyecto: Número de unidades previstas, según documentación gráfica de Proyecto.
Criterio de medición de obra: Se medirá el número de unidades realmente ejecutadas según especificaciones de Proyecto.

| Código | Ud | Descripción | Rendimiento | Precio | Importe |
|---|---|---|---|---|---|
| mt36abn200a | Ud | Caja sifón de polipropileno, de color azul, de 110 mm de diámetro, con tres entradas de 40 mm de diámetro y una salida de 50 mm de diámetro. (material) | 1 | 105.18 | 105.180 |
| mt36abn204a | Ud | Rejilla de acero inoxidable, para caja sifón de 110 mm de diámetro. (material) | 1 | 107.9 | 107.900 |
| mt36abn025a | Ud | Tubo multicapa de polipropileno, insonorizado, libre de halógenos, de 110 mm de diámetro y 500 mm de longitud, para prolongación de caja sifón. (material) | 1 | 90.73 | 90.730 |
| mo008 | h | Plomero. (mano de obra) | 0.294 | 60.7 | 17.846 |
| mo107 | h | Ayudante de plomero. (mano de obra) | 0.147 | 44.07 | 6.478 |
| % | % | Herramienta menor | 2 % | 328.134 | 6.563 |
|  |  | Costes directos |  |  | 334.697 |

Residuos:
- colocación: mt36abn200a; factor de residuo 0.02694
- colocación: mt36abn025a; factor de residuo 0.0271462

## Recursos

**mt36abn200a** Ud Caja sifón de polipropileno
Datos técnicos: Coste energético 68.137 MJ; Emisión de CO2 2.163 kg; Código LER 17 02 03; Masa del elemento 0.733 kg; Volumen 0.001222 m3
Residuos:
- embalaje: re150101 Envases de papel y cartón. (componente de residuo); rendimiento 0.035 kg; Código LER 15 01 01; Masa del elemento 1 kg; Volumen 0.001333 m3

**mt36abn204a** Ud Rejilla de acero inoxidable, para caja sifón de 110 mm de diámetro
Datos técnicos: Coste energético 10.515 MJ; Emisión de CO2 1.601 kg
Residuos:
- embalaje: re150101 Envases de papel y cartón; rendimiento 0.072 kg

**mt36abn025a** Ud Tubo multicapa de polipropileno
Datos técnicos: Coste energético 63.583 MJ; Emisión de CO2 2.020 kg; Código LER 17 02 03; Masa del elemento 0.684 kg; Volumen 0.00114 m3
Residuos:
- embalaje: re150101 Envases de papel y cartón; rendimiento 0.035 kg
