# Caja sifón

- Propiedad del archivo: CYPE Ingenieros S.A.
- Formato: FIEBDC-3/2016
- Programa: Generador de precios de la construcción. CYPE Ingenieros, S.A.
- Fecha: 17/04/2024
- Ámbito geográfico: Guatemala
- Divisa: GTQ
- Costes indirectos: 3 %
- Gastos generales: 13 %
- Beneficio industrial: 6 %
- IVA: 12 %

## I Instalaciones

### IS Evacuación de aguas

#### ISD Yees 45° individuales

**ISD008** Ud Caja sifón.
Caja sifón de polipropileno, de 90 mm de diámetro y de 105 mm de altura, con tres entradas de 40 mm de diámetro y una salida de 50 mm de diámetro, con tapa ciega circular de acero inoxidable, empotrado.
Incluye: Montaje, conexionado y comprobación de su correcto funcionamiento.
Criterio de medición de proyecto: Número de unidades previstas, según documentación gráfica de Proyecto.
Criterio de medición de obra: Se medirá el número de unidades realmente ejecutadas según especificaciones de Proyecto.

| Código | Ud | Descripción | Rendimiento | Precio | Importe |
|---|---|---|---|---|---|
| mt36bop010a | Ud | Caja sifón de polipropileno, de 90 mm de diámetro y de 105 mm de altura, con tres entradas de 40 mm de diámetro y una salida de 50 mm de diámetro, con tapa ciega circular de acero inoxidable. (material) | 1 | 93.59 | 93.590 |
| mo008 | h | Plomero. (mano de obra) | 0.176 | 60.7 | 10.683 |
| mo107 | h | Ayudante de plomero. (mano de obra) | 0.088 | 44.07 | 3.878 |
| % | % | Herramienta menor | 2 % | 108.151 | 2.163 |
|  |  | Costes directos |  |  | 110.314 |

## Recursos

**mt36bop010a** Ud Caja sifón de polipropileno
Datos técnicos: Coste energético 48.627 MJ; Emisión de CO2 2.726 kg
Residuos:
- embalaje: re150101 Envases de papel y cartón. (componente de residuo); rendimiento 0.035 kg; Código LER 15 01 01; Masa del elemento 1 kg; Volumen 0.001333 m3
