# Canaleta de drenaje para ducha de obra

- Propiedad del archivo: CYPE Ingenieros S.A.
- Formato: FIEBDC-3/2016
- Programa: Generador de precios de la construcción. CYPE Ingenieros, S.A.
- Fecha: 17/04/2024
- Ámbito geográfico: Guatemala
- Divisa: GTQ
- Costes indirectos: 3 %
- Gastos generales: 13 %
- Beneficio industrial: 6 %
- IVA: 12 %

## I Instalaciones

### IS Evacuación de aguas

#### ISD Yees 45° individuales

**ISD010** Ud Canaleta de drenaje para ducha de obra.
Canaleta de drenaje de acero inoxidable de 70 mm de ancho y 750 mm de longitud, con sifón extraíble y válvula de aireación de ABS de salida orientable 45° de polipropileno de 50 mm de diámetro y 115 mm de altura, y rejilla y marco de acero inoxidable modelo Classic, para desagüe de ducha de obra.
Incluye: Montaje, conexionado y comprobación de su correcto funcionamiento.
Criterio de medición de proyecto: Número de unidades previstas, según documentación gráfica de Proyecto.
Criterio de medición de obra: Se medirá el número de unidades realmente ejecutadas según especificaciones de Proyecto.

| Código | Ud | Descripción | Rendimiento | Precio | Importe |
|---|---|---|---|---|---|
| mt15rej032pgg | Ud | Canaleta de drenaje de acero inoxidable de 70 mm de ancho y 750 mm de longitud, con sifón extraíble y válvula de aireación de ABS de salida orientable 45° de polipropileno de 50 mm de diámetro y 115 mm de altura, y rejilla y marco de acero inoxidable modelo Classic, para ducha de obra. (material) | 1 | 3460.91 | 3460.910 |
| mo008 | h | Plomero. (mano de obra) | 0.176 | 60.7 | 10.683 |
| mo107 | h | Ayudante de plomero. (mano de obra) | 0.088 | 44.07 | 3.878 |
| % | % | Herramienta menor | 2 % | 3475.471 | 69.509 |
|  |  | Costes directos |  |  | 3544.980 |
