# Montacargas

- Propiedad del archivo: CYPE Ingenieros S.A.
- Formato: FIEBDC-3/2016
- Programa: Generador de precios de la construcción. CYPE Ingenieros, S.A.
- Fecha: 17/04/2024
- Ámbito geográfico: Guatemala
- Divisa: GTQ
- Costes indirectos: 3 %
- Gastos generales: 13 %
- Beneficio industrial: 6 %
- IVA: 12 %

## I Instalaciones

### IT Transporte

#### ITC Montacargas

**ITC010** Ud Montacargas.
Montacargas hidráulico para 2000 kg, de 5 detenidas (6 m), de 2,85x5,1 m de plataforma, con guías y dos pistones. Totalmente montado, conexionado y probado.
Incluye: Replanteo. Instalación del montacargas. Conexionado con la red eléctrica.
Criterio de medición de proyecto: Número de unidades previstas, según documentación gráfica de Proyecto.
Criterio de medición de obra: Se medirá el número de unidades realmente ejecutadas según especificaciones de Proyecto.

| Código | Ud | Descripción | Rendimiento | Precio | Importe |
|---|---|---|---|---|---|
| mt39mch010gd | Ud | Montacargas hidráulico para 2000 kg, de 5 detenidas (6 m), de 2,85x5,1 m de plataforma, con guías y dos pistones. (material) | 1 | 349968.22 | 349968.220 |
| mo016 | h | Instalador de aparatos elevadores. (mano de obra) | 110.335 | 60.7 | 6697.335 |
| mo085 | h | Ayudante instalador de aparatos elevadores. (mano de obra) | 110.457 | 44.07 | 4867.840 |
| % | % | Herramienta menor | 2 % | 361533.395 | 7230.668 |
|  |  | Costes directos |  |  | 368764.063 |
