# Escalera mecánica

- Propiedad del archivo: CYPE Ingenieros S.A.
- Formato: FIEBDC-3/2016
- Programa: Generador de precios de la construcción. CYPE Ingenieros, S.A.
- Fecha: 21/06/2025
- Ámbito geográfico: Guatemala
- Divisa: GTQ
- Costes indirectos: 3 %
- Gastos generales: 13 %
- Beneficio industrial: 6 %
- IVA: 12 %

## I Instalaciones

### IT Transporte

#### ITE Escaleras mecánicas y rampas móviles

**ITE010** Ud Escalera mecánica.
Suministro e instalación completa de escalera mecánica eléctrica, para interior, de 35° de inclinación, para salvar una altura de 3 m, con un ancho útil de 1 m, balaustrada de 1 m, capacidad de transporte 9000 personas/h y 0,5 m/s de velocidad. Incluso pasacables, cuadro y cable de maniobra, instalación eléctrica, línea telefónica y sistemas de seguridad. Totalmente montada, conexionada y probada.
Incluye: Replanteo de los apoyos. Montaje de pasacables. Colocación de la escalera mecánica sobre los apoyos. Montaje del cuadro y conexión del cable de maniobra. Conexionado con la red eléctrica. Instalación de la línea telefónica y de los sistemas de seguridad.
Criterio de medición de proyecto: Número de unidades previstas, según documentación gráfica de Proyecto.
Criterio de medición de obra: Se medirá el número de unidades realmente ejecutadas según especificaciones de Proyecto.

| Código | Ud | Descripción | Rendimiento | Precio | Importe |
|---|---|---|---|---|---|
| mt39emc010g | Ud | Escalera mecánica eléctrica, para interior, de 35° de inclinación, para salvar una altura de 3 m, con un ancho útil de 1 m, balaustrada de 1 m, capacidad de transporte 9000 personas/h y 0,5 m/s de velocidad. (material) | 1 | 889534.63 | 889534.630 |
| mt39www020 | Ud | Material auxiliar para instalaciones de transporte. (material) | 1.5 | 111.64 | 167.460 |
| mo016 | h | Instalador de aparatos elevadores. (mano de obra) | 63.537 | 66.67 | 4236.012 |
| mo085 | h | Ayudante instalador de aparatos elevadores. (mano de obra) | 63.537 | 48.4 | 3075.191 |
| % | % | Herramienta menor | 2 % | 897013.293 | 17940.266 |
|  |  | Costes directos |  |  | 914953.559 |

## Recursos

**mt39emc010g** Ud Escalera mecánica eléctrica
Datos técnicos: Coste energético 149627.328 MJ; Emisión de CO2 9160.345 kg
Residuos:
- embalaje: re150101 Envases de papel y cartón. (componente de residuo); rendimiento 0.7 kg; Código LER 15 01 01; Masa del elemento 1 kg; Volumen 0.001333 m3
