# Sistema de control automático

- Propiedad del archivo: CYPE Ingenieros S.A.
- Formato: FIEBDC-3/2016
- Programa: Generador de precios de la construcción. CYPE Ingenieros, S.A.
- Fecha: 17/04/2024
- Ámbito geográfico: Guatemala
- Divisa: GTQ
- Costes indirectos: 3 %
- Gastos generales: 13 %
- Beneficio industrial: 6 %
- IVA: 12 %

## I Instalaciones

### IV Ventilación

#### IVU Ventilación geotérmica: pozos canadienses

**IVU070** Ud Sistema de control automático.
Sistema de control automático, formado por bypass de acero galvanizado, para conducto de 200 mm de diámetro nominal, compuesto por Tee 90° con juntas de EPDM de doble labio, compuerta de regulación del caudal de aire y servomotor; y sonda de temperatura exterior.
Criterio de valoración económica: El precio no incluye la instalación eléctrica.
Incluye: Colocación y conexionado del bypass. Colocación y fijación de la sonda de temperatura. Conexionado eléctrico y comprobación de su correcto funcionamiento.
Criterio de medición de proyecto: Número de unidades previstas, según documentación gráfica de Proyecto.
Criterio de medición de obra: Se medirá el número de unidades realmente ejecutadas según especificaciones de Proyecto.

| Código | Ud | Descripción | Rendimiento | Precio | Importe |
|---|---|---|---|---|---|
| mt42vgg060b | Ud | Bypass de acero galvanizado, para conducto de 200 mm de diámetro nominal, compuesto por Tee 90° con juntas de EPDM de doble labio, compuerta de regulación del caudal de aire y servomotor. (material) | 1 | 5959.32 | 5959.320 |
| mt42vgg065a | Ud | Sonda de temperatura exterior. (material) | 1 | 530.2 | 530.200 |
| mo011 | h | Montador. (mano de obra) | 0.235 | 60.7 | 14.265 |
| mo080 | h | Ayudante de montador. (mano de obra) | 0.235 | 44.16 | 10.378 |
| % | % | Herramienta menor | 2 % | 6514.163 | 130.283 |
|  |  | Costes directos |  |  | 6644.446 |
