# Tope de protección para camión, de caucho

- Propiedad del archivo: CYPE Ingenieros S.A.
- Formato: FIEBDC-3/2016
- Programa: Generador de precios de la construcción. CYPE Ingenieros, S.A.
- Fecha: 17/04/2024
- Ámbito geográfico: Guatemala
- Divisa: GTQ
- Costes indirectos: 3 %
- Gastos generales: 13 %
- Beneficio industrial: 6 %
- IVA: 12 %

## L Carpintería, closets, herrería, vidrios y protecciones solares

### LM Equipamiento para muelles de carga y descarga

#### LMC Complementos de acoplamiento y seguridad

**LMC020** Ud Tope de protección para camión, de caucho.
Tope de protección para camión, de caucho, de 350x250x100 mm, con 2 orificios de fijación y pletina metálica de anclaje, fijado mediante anclaje químico con varilla roscada.
Incluye: Replanteo. Colocación y fijación del tope de protección para camión.
Criterio de medición de proyecto: Número de unidades previstas, según documentación gráfica de Proyecto.
Criterio de medición de obra: Se medirá el número de unidades realmente ejecutadas según especificaciones de Proyecto.

| Código | Ud | Descripción | Rendimiento | Precio | Importe |
|---|---|---|---|---|---|
| mt26amc040a | Ud | Tope de protección para camión, de caucho, de 350x250x100 mm, con 2 orificios de fijación y pletina metálica de anclaje, para la amortiguación de los choques de los vehículos con el muelle de carga. (material) | 1 | 1233.25 | 1233.250 |
| mt26aaq010a | Ud | Anclaje químico compuesto por resina y varilla roscada de acero galvanizado calidad 5.8, según ISO 898-1; con tuerca y arandela, de 8 mm de diámetro. (material) | 2 | 25.79 | 51.580 |
| mo011 | h | Montador. (mano de obra) | 0.25 | 60.7 | 15.175 |
| mo080 | h | Ayudante de montador. (mano de obra) | 0.25 | 44.16 | 11.040 |
| % | % | Herramienta menor | 2 % | 1311.045 | 26.221 |
|  |  | Costes directos |  |  | 1337.266 |

Residuos:
- colocación: mt26aaq010a; factor de residuo 0.005

## Recursos

**mt26aaq010a** Ud Anclaje químico compuesto por resina y varilla roscada de acero galvanizado calidad 5.8
Datos técnicos: Coste energético 3.573 MJ; Emisión de CO2 0.205 kg; Código LER 17 09 04; Masa del elemento 0.07 kg; Volumen 0.000047 m3
Residuos:
- embalaje: re150101 Envases de papel y cartón. (componente de residuo); rendimiento 0.001 kg; Código LER 15 01 01; Masa del elemento 1 kg; Volumen 0.001333 m3
- embalaje: re170203 Plástico. (componente de residuo); rendimiento 0.001 kg; Código LER 17 02 03; Masa del elemento 1 kg; Volumen 0.001667 m3
