# Perfil para alojamiento de vidrio templado

- Propiedad del archivo: CYPE Ingenieros S.A.
- Formato: FIEBDC-3/2016
- Programa: Generador de precios de la construcción. CYPE Ingenieros, S.A.
- Fecha: 17/04/2024
- Ámbito geográfico: Guatemala
- Divisa: GTQ
- Costes indirectos: 3 %
- Gastos generales: 13 %
- Beneficio industrial: 6 %
- IVA: 12 %

## L Carpintería, closets, herrería, vidrios y protecciones solares

### LV Vidrios

#### LVT Templados

**LVT024** m Perfil para alojamiento de vidrio templado.
Perfil de acero inoxidable AISI 304, de 20x9x20 mm, para alojamiento de vidrio de 6 mm de espesor, fijado al paramento soporte con tornillos.
Incluye: Replanteo. Fijación del perfil.
Criterio de medición de proyecto: Longitud medida según documentación gráfica de Proyecto.
Criterio de medición de obra: Se medirá la longitud realmente ejecutada según especificaciones de Proyecto.

| Código | Ud | Descripción | Rendimiento | Precio | Importe |
|---|---|---|---|---|---|
| mt21vts010b | m | Perfil de acero inoxidable AISI 304, de 20x9x20 mm, para alojamiento de vidrio de 6 mm de espesor, incluso tornillos. (material) | 1.05 | 126.23 | 132.542 |
| mo018 | h | Herrero. (mano de obra) | 0.123 | 59.84 | 7.360 |
| mo059 | h | Ayudante de herrero. (mano de obra) | 0.123 | 44.24 | 5.442 |
| % | % | Herramienta menor | 2 % | 145.344 | 2.907 |
|  |  | Costes directos |  |  | 148.251 |

Residuos:
- colocación: mt21vts010b Perfil de acero inoxidable AISI 304, de 20x9x20 mm, para alojamiento de vidrio de 6 mm de espesor, incluso tornillos; factor de residuo 0.00450092

## Recursos

**mt21vts010b** m Perfil de acero inoxidable AISI 304, de 20x9x20 mm, para alojamiento de vidrio de 6 mm de espesor, incluso tornillos
Datos técnicos: Coste energético 26.728 MJ; Emisión de CO2 3.853 kg; Código LER 17 04 05; Masa del elemento 0.545 kg; Volumen 0.00026 m3
Residuos:
- embalaje: re170203 Plástico. (componente de residuo); rendimiento 0.008 kg; Código LER 17 02 03; Masa del elemento 1 kg; Volumen 0.001667 m3
