# Perfil para alojamiento de vidrio templado

- Propiedad del archivo: CYPE Ingenieros S.A.
- Formato: FIEBDC-3/2016
- Programa: Generador de precios de la construcción. CYPE Ingenieros, S.A.
- Fecha: 17/04/2024
- Ámbito geográfico: Guatemala
- Divisa: GTQ
- Costes indirectos: 3 %
- Gastos generales: 13 %
- Beneficio industrial: 6 %
- IVA: 12 %

## L Carpintería, closets, herrería, vidrios y protecciones solares

### LV Vidrios

#### LVT Templados

**LVT024** m Perfil para alojamiento de vidrio templado.
Perfil de acero inoxidable AISI 304, de 20x15x20 mm, para alojamiento de vidrio de 12 mm de espesor, fijado al paramento soporte con tornillos.
Incluye: Replanteo. Fijación del perfil.
Criterio de medición de proyecto: Longitud medida según documentación gráfica de Proyecto.
Criterio de medición de obra: Se medirá la longitud realmente ejecutada según especificaciones de Proyecto.

| Código | Ud | Descripción | Rendimiento | Precio | Importe |
|---|---|---|---|---|---|
| mt21vts010U | m | Perfil de acero inoxidable AISI 304, de 20x15x20 mm, para alojamiento de vidrio de 12 mm de espesor, incluso tornillos. (material) | 1.05 | 158.39 | 166.310 |
| mo018 | h | Herrero. (mano de obra) | 0.123 | 59.84 | 7.360 |
| mo059 | h | Ayudante de herrero. (mano de obra) | 0.123 | 44.24 | 5.442 |
| % | % | Herramienta menor | 2 % | 179.112 | 3.582 |
|  |  | Costes directos |  |  | 182.694 |

Residuos:
- colocación: mt21vts010U Perfil de acero inoxidable AISI 304, de 20x15x20 mm, para alojamiento de vidrio de 12 mm de espesor, incluso tornillos; factor de residuo 0.0045

## Recursos

**mt21vts010U** m Perfil de acero inoxidable AISI 304, de 20x15x20 mm, para alojamiento de vidrio de 12 mm de espesor, incluso tornillos
Datos técnicos: Coste energético 30.109 MJ; Emisión de CO2 4.350 kg; Código LER 17 04 05; Masa del elemento 0.616 kg; Volumen 0.000293 m3
Residuos:
- embalaje: re170203 Plástico. (componente de residuo); rendimiento 0.008 kg; Código LER 17 02 03; Masa del elemento 1 kg; Volumen 0.001667 m3
